# Rehabilitación y repación

- Propiedad del archivo: RIB Spain
- Formato: FIEBDC-3/2020
- Programa: Presto 23.00
- Tipo: presupuesto
- Fecha de los precios: 21/03/2022
- Divisa: EUR
- Costes indirectos: 3 %
- Gastos generales: 13 %
- Beneficio industrial: 6 %
- IVA: 21 %
- Código: 2023_09_01_ITE_CUBIERTA (también 0)
Importe: 166472.25

## CAP_01 ACTUACIONES PREVIAS Y MEDIOS AUXILIARES
Importe: 19511.02

### 0A Desconexión de acometidas (12/12/2022)
Importe: 599.44

**CM1R01TI010** u CLAUSURA ACOMETIDAS ELÉCTRICAS (12/12/2022)
1 u × 182.2 (187.67 con costes indirectos) = 187.67
Revisión de las distintas acometidas eléctricas, al conjunto de edificios, identificando su procedencia mediante consulta a las compañías suministradoras, así como su actividad y servicio, desconexión total, corte del fluido eléctrico e informe contrastado de su clausura, se realizarán los croquis pertinentes, para poder reflejar posteriormente en planos su antigua ubicación y características generales (alta, media o baja tensión). Medida la unidad ejecutada para el conjunto de acometidas existentes. Base de precios de la Construcción de la Comunidad de Madrid. Precio particularizado para el Área 1.

| Código | Ud | Descripción | Rendimiento | Precio | Importe |
|---|---|---|---|---|---|
| CM1O01OB210 | h | Oficial 2ª electricista (mano de obra; 12/12/2022) | 5 | 22.74 | 113.70 |
| CM1O01OA060 | h | Peón especializado (mano de obra; 12/12/2022) | 3.5 | 19.57 | 68.50 |
|  |  | Total |  |  | 182.2 |

**CM1R01TI020** u CLAUSURA ACOMETIDAS DE GAS (12/12/2022)
1 u × 399.78 (411.77 con costes indirectos) = 411.77
Revisión de las distintas acometidas de gas, al conjunto de edificios, identificando su procedencia mediante consulta a las compañías suministradoras, así como su actividad y servicio, desconexión total, corte del fluido mediante taponado con llave de cierre, e informe contrastado de su clausura; se realizarán los croquis pertinentes, para poder reflejar posteriormente en planos su antigua ubicación, y características generales (gas ciudad, propano, presión caudal etc.). Medida la unidad ejecutada para el conjunto de acometidas existentes. Base de precios de la Construcción de la Comunidad de Madrid. Precio particularizado para el Área 1.

| Código | Ud | Descripción | Rendimiento | Precio | Importe |
|---|---|---|---|---|---|
| CM1O01OB170 | h | Oficial 1ª fontanero calefactor (mano de obra; 12/12/2022) | 11 | 23.94 | 263.34 |
| CM1O01OB180 | h | Oficial 2ª fontanero calefactor (mano de obra; 12/12/2022) | 6 | 22.74 | 136.44 |
|  |  | Total |  |  | 399.78 |

### 0B Andamio y grúa
Importe: 18911.58

**CM1A04OA010** m2 ALQUILER DIARIO ANDAMIO TUBULAR MODULAR
91660.8 m2 × 0.06 (0.06 con costes indirectos) = 5499.65
Alquiler diario de andamio metálico tubular modular, fabricado en tubo de acero calidad St-44 de 48 mm de diámetro, galvanizado en caliente conforme a UNE-EN 1461 (espesor mínimo 75 micras), con doble barandilla quitamiedos de seguridad, rodapié perimetral, plataformas de acero y plataformas de acceso con trampilla con escalera; incluso p.p. de arriostramientos a fachada. Según normativa CE y R.D. 2177/2004. Andamio fabricado conforme a UNE-EN 12810 y UNE-EN 12811. Medido según superficie de andamio montado. Alquiler por día natural (incluido festivos). Base de precios de la Construcción de la Comunidad de Madrid. Precio particularizado para el Área 1.

| Código | Ud | Descripción | Rendimiento | Precio | Importe |
|---|---|---|---|---|---|
| CM1M13AOA010 | m2 | Alquiler diario andamio tubular modular galvanizado (maquinaria) | 1 | 0.06 | 0.06 |
|  |  | Total |  |  | 0.06 |

| Medición | Uds. | Largo | Alto | Parcial |
|---|---|---|---|---|
| Perímetro total | 120 | 98.56 | 7.75 | 91660.80 |
| Total |  |  |  | 91660.8 |

**CM1A04OM010** m2 MONTAJE ANDAMIO TUBULAR MODULAR h<8 m
763.84 m2 × 7.06 (7.27 con costes indirectos) = 5553.12
Montaje de andamio metálico tubular modular, para alturas de andamio hasta 8 m, fabricado en tubo de acero calidad St-44 de 48 mm de diámetro, galvanizado en caliente conforme a UNE-EN 1461 (espesor mínimo 75 micras), con doble barandilla quitamiedos de seguridad, rodapié perimetral, plataformas de acero y plataformas de acceso con trampilla con escalera; incluso p.p. trabajos previos de limpieza para apoyos, arriostramientos a fachadas, medios auxiliares y transporte. Según normativa CE y R.D. 2177/2004. Andamio fabricado conforme a UNE-EN 12810 y UNE-EN 12811. Medido según superficie de andamio montado. Montaje de andamio en horario laborable. Base de precios de la Construcción de la Comunidad de Madrid. Precio particularizado para el Área 1.

| Código | Ud | Descripción | Rendimiento | Precio | Importe |
|---|---|---|---|---|---|
| CM1M13AOM010 | m2 | Montaje andamio modular h<8 m (maquinaria) | 1 | 4.73 | 4.73 |
| CM1M13AT010 | m2 | Transporte entrega / recogida andamio tubular camión 5 t (maquinaria) | 1 | 2.33 | 2.33 |
|  |  | Total |  |  | 7.06 |

| Medición | Uds. | Largo | Alto | Parcial |
|---|---|---|---|---|
| Perímetro total | 1 | 98.56 | 7.75 | 763.84 |
| Total |  |  |  | 763.84 |

**CM1A04OM060** m2 DESMONTAJE ANDAMIO TUBULAR MODULAR h<8 m
763.84 m2 × 5.54 (5.71 con costes indirectos) = 4361.53
Desmontaje de andamio metálico tubular modular, para alturas de andamio hasta 8 m, fabricado en tubo de acero calidad St-44 de 48 mm de diámetro, galvanizado en caliente conforme a UNE-EN 1461 (espesor mínimo 75 micras), con doble barandilla quitamiedos de seguridad, rodapié perimetral, plataformas de acero y plataformas de acceso con trampilla con escalera; incluso p.p. trabajos de desmontaje de arriostramientos a fachadas, medios auxiliares y transporte. Según normativa CE y R.D. 2177/2004. Andamio fabricado conforme a UNE-EN 12810 y UNE-EN 12811. Medido según superficie de andamio desmontado. Desmontaje de andamio en horario laborable. Base de precios de la Construcción de la Comunidad de Madrid. Precio particularizado para el Área 1.

| Código | Ud | Descripción | Rendimiento | Precio | Importe |
|---|---|---|---|---|---|
| CM1M13AOM060 | m2 | Desmontaje andamio modular h<8 m (maquinaria) | 1 | 3.21 | 3.21 |
| CM1M13AT010 | m2 | Transporte entrega / recogida andamio tubular camión 5 t | 1 | 2.33 | 2.33 |
|  |  | Total |  |  | 5.54 |

| Medición | Uds. | Largo | Alto | Parcial |
|---|---|---|---|---|
| Perímetro total | 1 | 98.56 | 7.75 | 763.84 |
| Total |  |  |  | 763.84 |

**CM1A08AH050** h GRÚA TELESCÓPICA AUTOPROPULSADA 50 t
32 h × 106.11 (109.29 con costes indirectos) = 3497.28
Servicio de grúa telescópica autopropulsada con pluma extensible, de 50 t; incluyendo conductor, operador de grúa y combustible. No incluye montaje, salida de base, ni desplazamiento a obra para distancias superiores a 35 km desde la base. Base de precios de la Construcción de la Comunidad de Madrid. Precio particularizado para el Área 1.

| Código | Ud | Descripción | Rendimiento | Precio | Importe |
|---|---|---|---|---|---|
| CM1M02GAH050 | h | Grúa telescópica autopropulsada 50 t (maquinaria) | 1 | 106.11 | 106.11 |
|  |  | Total |  |  | 106.11 |

| Medición | Uds. | Largo | Parcial |
|---|---|---|---|
| Jornadas | 4 | 8 | 32.00 |
| Total |  |  | 32 |

## CAP_02 SUSTITUCIÓN CUBIERTA INCLINADA
Importe: 130945.26

**modCM1R03DCC010** m2 DESMONTAJE TEJA CERÁMICA SIN RECUPERACIÓN Y CON AMIANTO
439.3 m2 × 30.87 (31.8 con costes indirectos) = 13969.74
Desmontaje cobertura de teja cerámica de tipo mixta con amianto y elementos de fijación, sujeta mecánicamente sobre correa estructural, con medios y equipos adecuados. Incluye p.p. de desmontaje de remates, canalones y bajantes, mediciones de amianto (ambientales y personales), limpieza, plastificado, etiquetado y paletizado de las tejas en zona delimitada y protegida, retirada y carga mecánica del material desmontado sobre camión y traslado a vertedero correspondiente autorizado. Este trabajo se realizará por empresa autorizada y registrada en el RERA; i/p.p. de documentación y permisos necesarios para este tipo de trabajo. No se incluyen medidas de seguridad colectivas, medios de elevación ni de evacuación de escombros. Conforme a NTE ADD-3. Base de precios de la Construcción de la Comunidad de Madrid. Precio particularizado según el Área 1.
NOTA: Esta partida se vería afectada en caso de poder se vería afectado el precio de retejado en caso de recuperar el material

| Código | Ud | Descripción | Rendimiento | Precio | Importe |
|---|---|---|---|---|---|
| CM1O01OA060 | h | Peón especializado | 0.5 | 19.57 | 9.79 |
| CM1O01OA050 | h | Ayudante (mano de obra; 12/12/2022) | 0.25 | 19.86 | 4.97 |
| CM1O01OA080 | h | Maquinista o conductor (mano de obra; 12/12/2022) | 0.03 | 23.98 | 0.72 |
| CM1M02CA010 | h | Carretilla elevadora diésel ST 1,3 t (maquinaria) | 0.03 | 6.21 | 0.19 |
| CM1P35BP215 | kg | Tratamiento amianto (material) | 12 | 0.89 | 10.68 |
| CM1P35BV140 | u | Palet zona residuos (material) | 0.01 | 10.63 | 0.11 |
| %PM005000500050 | % | Pequeño Material (11/10/2023) | 0.5 % | 26.46 | 0.13 |
| CM1P35BT040 | u | Retirada camión 7,5 t pma 200 km exclusivo (material) | 0.02 | 214.15 | 4.28 |
|  |  | Total |  |  | 30.87 |

| Medición | Uds. | Largo | Ancho | Parcial |
|---|---|---|---|---|
| Cubierta a dos aguas | 1 | 12.34 | 35.6 | 439.30 |
| Total |  |  |  | 439.3 |

**CM1R03DCC160** m2 DESMONTAJE CUBIERTA PLACAS FIBROCEMENTO C/AMIANTO
439.3 m2 × 30.89 (31.82 con costes indirectos) = 13978.53
Desmontaje cobertura de placas de fibrocemento con amianto y elementos de fijación, sujeta mecánicamente sobre correa estructural, con medios y equipos adecuados. Incluye p.p. de desmontaje de remates, canalones y bajantes, mediciones de amianto (ambientales y personales), limpieza, plastificado, etiquetado y paletizado de las placas en zona delimitada y protegida, retirada y carga mecánica del material desmontado sobre camión y traslado a vertedero correspondiente autorizado. Este trabajo se realizará por empresa autorizada y registrada en el RERA; i/p.p. de documentación y permisos necesarios para este tipo de trabajo. No se incluyen medidas de seguridad colectivas, medios de elevación ni de evacuación de escombros. Conforme a NTE ADD-3. Base de precios de la Construcción de la Comunidad de Madrid. Precio particularizado para el Área 1.

| Código | Ud | Descripción | Rendimiento | Precio | Importe |
|---|---|---|---|---|---|
| CM1O01OA050 | h | Ayudante | 0.25 | 19.86 | 4.97 |
| CM1O01OA060 | h | Peón especializado | 0.5 | 19.57 | 9.79 |
| CM1O01OA080 | h | Maquinista o conductor | 0.03 | 23.98 | 0.72 |
| CM1M02CA010 | h | Carretilla elevadora diésel ST 1,3 t | 0.03 | 6.21 | 0.19 |
| CM1P35BP215 | kg | Tratamiento amianto | 12 | 0.89 | 10.68 |
| CM1P35BV140 | u | Palet zona residuos | 0.01 | 10.63 | 0.11 |
| CM1P35BT040 | u | Retirada camión 7,5 t pma 200 km exclusivo | 0.02 | 214.15 | 4.28 |
| %PM005000500050 | % | Pequeño Material | 0.5 % | 30.74 | 0.15 |
|  |  | Total |  |  | 30.89 |

| Medición | Uds. | Largo | Ancho | Parcial |
|---|---|---|---|---|
| Cubierta a dos aguas | 1 | 12.34 | 35.6 | 439.30 |
| Total |  |  |  | 439.3 |

**modCM1R03DCC110** m DESMONTAJE DE ALERO/CORNISA EXISTENTE
24.68 m × 29.5 (30.39 con costes indirectos) = 750.03
Desmontaje de alero/ cornisa existente formado TUBO CUADRADO DE ACERO 40.2 CADA 50 cm PARA SUJECCIÓN DE CORNISA PRELACADA EN COLOR RAL IGUAL AL DE LA DESMONTADA Y REMACHADA A TUBO CUADRADO, CANALÓN PLEGADO DE CHAPA GALVANIZADA e=0,8 mm Y DESARROLLO MÁXIMO 1250 mm REMACHADO EN SU EXTREMO SUPERIOR A CORNISA DE CHAPA METÁLICA, con recuperación de las piezas reutilizables, acopio en palé de madera y traslado a punto de almacenaje; incluso retirada de las piezas no reutilizables y posterior carga, sin incluir transporte a vertedero o planta de reciclaje. INCLUIDA LA P/P DE REMACHES, SOLDADURA, TORNILLOS AUTORROSCANTES, MASILLA PARA SELLADO, Y OTROS MATERIALES AUXILIARES NECESARIOS PARA LA CORRECTA EJECUCIÓN DE LA CUBIERTA. No se incluyen medidas de seguridad, medios de elevación ni de evacuación de escombros. Medición de longitud realmente ejecutada. Base de precios de la Construcción de la Comunidad de Madrid.

| Código | Ud | Descripción | Rendimiento | Precio | Importe |
|---|---|---|---|---|---|
| CM1O01OA050 | h | Ayudante | 0.2 | 19.86 | 3.97 |
| CM1O01OA070 | h | Peón ordinario (mano de obra; 12/12/2022) | 0.45 | 19.02 | 8.56 |
| CM1P01EW360 | u | Palé de madera (material) | 0.25 | 44.73 | 11.18 |
| CM1M07CG020 | h | Camión con grúa 12 t (maquinaria) | 0.1 | 57.85 | 5.79 |
|  |  | Total |  |  | 29.5 |

| Medición | Uds. | Largo | Parcial |
|---|---|---|---|
| Alero/cornisa | 2 | 12.34 | 24.68 |
| Total |  |  | 24.68 |

**Calter002** m2 PANEL SÁNDWICH H16+XPS100mm+OSB11 CON RASTRELADO
439.3 m2 × 147.59 (152.02 con costes indirectos) = 66782.39
Tablero de cubierta formado por paneles sándwich de 240x55 cm compuestos por dos tableros unidos a un núcleo interno aislante de XPS de 100 mm de espesor, tablero superior de aglomerado hidrófugo de 16 mm de espesor y tablero inferior de virutas de madera orientadas (OSB) de 11 mm de espesor, colocados con los lados mayores perpendiculares a los apoyos y al tresbolillo, fijados a la estructura portante con clavo espiral con arandela, lámina autoadhesiva impermeabilizante y sellado con masilla de poliuretano en las juntas y encuentros, incluso sistema de rastrelado,incluso tablero de cubierta formado por paneles metálicos nervados de fleje de acero de 250x60 cm, de 0,5 mm de espesor, galvanizado incluso replanteo, cortes, fijación y limpieza. Medido en verdadera magnitud. Según CTE DB-HS-1 y NTE-QTT. Materiales con marcado CE y DdP (Declaración de prestaciones) según Reglamento (UE) 305/2011. Base de precios de la Construcción de la Comunidad de Madrid. Precio particularizado para el Área 1.

| Código | Ud | Descripción | Rendimiento | Precio | Importe |
|---|---|---|---|---|---|
| CM1O01OB150 | h | Oficial 1ª carpintero (mano de obra; 12/12/2022) | 0.4 | 23.79 | 9.52 |
| CM1O01OB160 | h | Ayudante carpintero (mano de obra; 12/12/2022) | 0.4 | 22.53 | 9.01 |
| Calter005 | m2 | Panel sándwich H16+XPS100mm+OSB11 (material) | 1.1 | 94.5 | 103.95 |
| CM1P01UC110 | u | Clavo espiral 11,5 cm + arandela (material) | 10 | 0.13 | 1.30 |
| CM1P05TWR010 | m | Rastrel acero galvanizado omega 30x50x0,6 mm (material) | 1.25 | 2.09 | 2.61 |
| CM1P05TWR015 | m | Rastrel acero galvanizado omega 30x20x0,6 mm moleteado (material) | 2.7 | 1.62 | 4.37 |
| CM1P05EW090 | m2 | Panel metálico nervado 0,5 mm galvanizado (material) | 1.1 | 4.62 | 5.08 |
| CM1P06BL010 | m | Banda bituminosa autoadhesiva SBS a=330 mm (material) | 1.5 | 3.12 | 4.68 |
| CM1P25WW220 | u | Pequeño material (material) | 0.2 | 1.18 | 0.24 |
| CM1M12T040 | h | Taladro percutor-atornillador a batería (maquinaria) | 1 | 1.04 | 1.04 |
| CM1M07CG020 | h | Camión con grúa 12 t | 0.1 | 57.85 | 5.79 |
|  |  | Total |  |  | 147.59 |

| Medición | Uds. | Largo | Ancho | Parcial |
|---|---|---|---|---|
| Superficie cubierta a dos aguas | 1 | 12.34 | 35.6 | 439.30 |
| Total |  |  |  | 439.3 |

**CM1E09GTP380** m2 TEJA CERÁMICA PLANA ACANALADA GRIS SOBRE RASTREL
439.3 m2 × 55.58 (57.25 con costes indirectos) = 25149.93
Cobertura de teja cerámica de perfil plano acanalado (alicantina) para cubierta ventilada, en color gris, de dimensiones aproximadas de teja de 455x260 mm, con sistema de encaje entre piezas. Montada con sistema de doble rastrel de acero galvanizado con fijación mecánica sobre faldón o forjado (no incluido), rastrel primario omega de 30x50x0,6 mm y rastrel secundario omega moleteado de 30x20x0,6 mm, con fijación mecánica de la teja al rastrel si la pendiente lo requiere. Totalmente montada; i/p.p. de replanteo, anclajes, fijaciones, tejas de ventilación y medios auxiliares (excepto elevación, transporte y medidas de seguridad colectivas). Conforme a Norma UNE 136020:2004, NTE-QTT y CTE DB-HS-1. Medida la superficie de cubierta en verdadera magnitud. Materiales de cobertura con marcado CE y DdP (Declaración de prestaciones) según Reglamento (UE) 305/2011. Base de precios de la Construcción de la Comunidad de Madrid. Precio particularizado para el Área 1.

| Código | Ud | Descripción | Rendimiento | Precio | Importe |
|---|---|---|---|---|---|
| CM1O01OA030 | h | Oficial primera (mano de obra; 12/12/2022) | 0.42 | 21.86 | 9.18 |
| CM1O01OA050 | h | Ayudante | 0.42 | 19.86 | 8.34 |
| CM1P05TPA030 | u | Teja cerámica plana alicantina gris 455x260 mm (material) | 11.5 | 2.47 | 28.41 |
| CM1P05TPE020 | u | Teja cerámica plana alicantina de ventilación (material) | 0.1 | 21.16 | 2.12 |
| CM1P05TWR010 | m | Rastrel acero galvanizado omega 30x50x0,6 mm | 1.25 | 2.09 | 2.61 |
| CM1P05TWR015 | m | Rastrel acero galvanizado omega 30x20x0,6 mm moleteado | 2.7 | 1.62 | 4.37 |
| %PM01000100 | % | Pequeño Material (11/10/2023) | 1 % | 55.03 | 0.55 |
|  |  | Total |  |  | 55.58 |

| Medición | Uds. | Largo | Ancho | Parcial |
|---|---|---|---|---|
| Cubierta a dos aguas | 1 | 12.34 | 35.6 | 439.30 |
| Total |  |  |  | 439.3 |

**CM1E09GTS090** m CUMBRERA/LIMATESA TEJA CERÁMICA PLANA ACANALADA SOBRE RASTREL
12.34 m × 61.99 (63.85 con costes indirectos) = 787.91
Solución de cumbrera/limatesa de teja cerámica de perfil plano acanalado (alicantina) sobre rastrel. Montaje de teja de cumbrera con gancho sobre banda impermeabilizante de aluminio moldeable con núcleo central en polipropileno (PP) de 340 mm de ancho. Montaje sobre rastrel de acero galvanizado U50 para cumbrera mecánica sobre soporte metálico de caballete. Totalmente montada; i/p.p. de replanteo, anclajes, fijaciones y medios auxiliares (excepto elevación, transporte y medidas de seguridad colectivas). Conforme a Norma UNE 136020:2004, NTE-QTT y CTE DB-HS-1. Medido en verdadera magnitud. Materiales de cobertura con marcado CE y DdP (Declaración de prestaciones) según Reglamento (UE) 305/2011. Base de precios de la Construcción de la Comunidad de Madrid. Precio particularizado para el Área 1.

| Código | Ud | Descripción | Rendimiento | Precio | Importe |
|---|---|---|---|---|---|
| CM1O01OA030 | h | Oficial primera | 0.35 | 21.86 | 7.65 |
| CM1O01OA050 | h | Ayudante | 0.35 | 19.86 | 6.95 |
| CM1P05TPE040 | u | Teja cerámica plana alicantina de caballete (material) | 2.6 | 8.56 | 22.26 |
| CM1P05TWF030 | u | Gancho fijación cumbrera teja plana (material) | 2.6 | 0.78 | 2.03 |
| CM1P05IL120 | m | Cinta imperm. cumbrera a=340 mm aluminio moldeable + núcleo PP (material) | 1.05 | 12.3 | 12.92 |
| CM1P05TWR050 | m | Rastrel acero galvanizado en U 50x50x0,6 mm (material) | 1.05 | 5.1 | 5.36 |
| CM1P05TWF010 | u | Soporte metálico para caballete (material) | 2 | 1.8 | 3.60 |
| %PM02000200 | % | Pequeño Material (11/10/2023) | 2 % | 60.77 | 1.22 |
|  |  | Total |  |  | 61.99 |

| Medición | Uds. | Largo | Parcial |
|---|---|---|---|
| Cumbrera | 1 | 12.34 | 12.34 |
| Total |  |  | 12.34 |

**CM1E09GTS120** m REMATE LATERAL TEJA CERÁMICA PLANA ACANALADA SOBRE RASTREL
70.32 m × 44.42 (45.75 con costes indirectos) = 3217.14
Solución de remate lateral de teja cerámica de perfil plano acanalada (alicantina), formada por pieza remate lateral y media teja que se emsambla con las piezas de tejado. Montaje sobre el rastrel de la teja con fijación. Totalmente montada; i/p.p. de replanteo y medios auxiliares (excepto elevación, transporte y medidas de seguridad colectivas). Conforme a Norma UNE 136020:2004, NTE-QTT y CTE DB-HS-1. Medido en verdadera magnitud. Materiales de cobertura con marcado CE y DdP (Declaración de prestaciones) según Reglamento (UE) 305/2011. Base de precios de la Construcción de la Comunidad de Madrid. Precio particularizado para el Área 1.

| Código | Ud | Descripción | Rendimiento | Precio | Importe |
|---|---|---|---|---|---|
| CM1O01OA030 | h | Oficial primera | 0.25 | 21.86 | 5.47 |
| CM1O01OA050 | h | Ayudante | 0.25 | 19.86 | 4.97 |
| CM1P05TPE060 | u | Teja cerámica plana alicantina remate angular (material) | 2.7 | 9.35 | 25.25 |
| CM1P05TPE080 | u | Teja cerámica plana alicantina 1/2 pieza (material) | 1.35 | 5.82 | 7.86 |
| %PM02000200 | % | Pequeño Material | 2 % | 43.55 | 0.87 |
|  |  | Total |  |  | 44.42 |

| Medición | Uds. | Largo | Parcial |
|---|---|---|---|
| Lateral | 2 | 35.16 | 70.32 |
| Total |  |  | 70.32 |

**CM1R18C040** u INSTALACIÓN DE EQUIPO DE DESCUELGUE EN CUBIERTA INCLINADA CON ANCLAJES
4 u × 256.79 (264.49 con costes indirectos) = 1057.96
Instalación de equipo de descuelgue para trabajos verticales en cubierta inclinada de teja con o sin canalón, y alero igual o menor a 60 cm de ancho, con instalación de anclajes químicos (2 uds/instalación) a estructura del edificio, mediante cuerdas semiestáticas según norma EN 1891A, protectores de cuerda y mosquetones según norma EN 362. Instalación prevista para intervención en bajada de aproximadamente 2 metros de ancho. Sin incluir certificado técnico de descuelgue. Base de precios de la Construcción de la Comunidad de Madrid. Precio particularizado para el Área 1.

| Código | Ud | Descripción | Rendimiento | Precio | Importe |
|---|---|---|---|---|---|
| CM1O01OC610 | h | Oficial 1ª. Especialista cualificado descuelgue (mano de obra; 12/12/2022) | 4.5 | 26.1 | 117.45 |
| CM1O01OC620 | h | Ayudante cualificado descuelgue (mano de obra; 12/12/2022) | 4.5 | 23.87 | 107.42 |
| CM1M03B100 | h | Taladradora mecánica (maquinaria) | 0.1 | 8.3 | 0.83 |
| CM1P33OE030 | u | Ampolla anclaje químico 80 mm D=10 (material) | 2 | 3.68 | 7.36 |
| CM1P33OD060 | u | Varilla roscada anclaje químico a/inox 130 mm (material) | 2 | 5.75 | 11.50 |
| %MAD050005000500 | % | Medios auxiliares de descuelgue vertical (11/10/2023) | 5 % | 244.56 | 12.23 |
|  |  | Total |  |  | 256.79 |

| Medición | Uds. | Parcial |
|---|---|---|
| Cumbrera de 12,43 | 4 | 4.00 |
| Total |  | 4 |

**CM1E20WNG070** m CANALÓN ACERO GALVANIZADO OCULTO DESARROLLO 500 mm
24.68 m × 50.48 (51.99 con costes indirectos) = 1283.11
Canalón oculto de chapa de acero galvanizada, con 500 mm de desarrollo, y espesor de la chapa de 0,6 mm, i/ colocación sobre cajeado formado por alero/cornisa existente, conforme UNE-EN 612:2006 y UNE-EN 10346:2015. Totalmente instalado, conexionado y probado, i/ p.p. de piezas especiales y remates, soldaduras, pequeño material y medios auxiliares. Conforme a CTE DB-HS-5. Materiales con marcado CE y DdP (Declaración de Prestaciones) según Reglamento (UE) 305/2011. Base de precios de la Construcción de la Comunidad de Madrid. Precio particularizado para el Área 1.

| Código | Ud | Descripción | Rendimiento | Precio | Importe |
|---|---|---|---|---|---|
| CM1O01OA040 | h | Oficial segunda (mano de obra; 12/12/2022) | 0.4 | 20.78 | 8.31 |
| CM1O01OB170 | h | Oficial 1ª fontanero calefactor | 0.6 | 23.94 | 14.36 |
| CM1O01OB180 | h | Oficial 2ª fontanero calefactor | 0.3 | 22.74 | 6.82 |
| CM1P17NG040 | m | Canalón acero galvanizado 500x0,6 mm (material) | 1.15 | 17.39 | 20.00 |
| %PM02000200 | % | Pequeño Material | 2 % | 49.49 | 0.99 |
|  |  | Total |  |  | 50.48 |

| Medición | Uds. | Largo | Parcial |
|---|---|---|---|
| Cubierta a dos aguas | 2 | 12.34 | 24.68 |
| Total |  |  | 24.68 |

**CM1E10IJ030** m SELLADO JUNTA DE DILATACIÓN
24.68 m × 8.11 (8.35 con costes indirectos) = 206.08
Sellado de juntas de dilatación con masilla elástica, color a elección por la D.F., y colocación de fondo de juntas de polipropileno ancho 10 mm, incluso medios auxiliares. Según UNE-EN ISO 11600:2005 y CTE DB-HS. Materiales con marcado CE y DdP (Declaración de prestaciones) según Reglamento (UE) 305/2011. Base de precios de la Construcción de la Comunidad de Madrid. Precio particularizado para el Área 1.

| Código | Ud | Descripción | Rendimiento | Precio | Importe |
|---|---|---|---|---|---|
| CM1O01OA030 | h | Oficial primera | 0.1 | 21.86 | 2.19 |
| CM1O01OA050 | h | Ayudante | 0.05 | 19.86 | 0.99 |
| CM1P06WJ020 | m | Fondo juntas de espuma de polipropileno 10 mm (material) | 1 | 1.39 | 1.39 |
| CM1P06SI080 | u | Sellador masilla elástica (material) | 0.25 | 14.16 | 3.54 |
|  |  | Total |  |  | 8.11 |

| Medición | Uds. | Largo | Parcial |
|---|---|---|---|
| Alero/cornisa | 2 | 12.34 | 24.68 |
| Total |  |  | 24.68 |

**CM1E20WJG020** m BAJANTE ACERO GALVANIZADO D100 mm
6.8 m × 14.96 (15.41 con costes indirectos) = 104.79
Bajante de chapa de acero galvanizado de 100 mm de diámetro y 0,6 mm de espesor, conforme UNE-EN 612:2006 y UNE-EN 10346:2015. Totalmente instalada y conexionada, i/ p.p. de piezas especiales, pequeño material y medios auxiliares. Conforme a CTE DB-HS-5. Materiales con marcado CE y DdP (Declaración de Prestaciones) según Reglamento (UE) 305/2011. Base de precios de la Construcción de la Comunidad de Madrid. Precio particularizado para el Área 1.

| Código | Ud | Descripción | Rendimiento | Precio | Importe |
|---|---|---|---|---|---|
| CM1O01OB170 | h | Oficial 1ª fontanero calefactor | 0.1 | 23.94 | 2.39 |
| CM1O01OB180 | h | Oficial 2ª fontanero calefactor | 0.1 | 22.74 | 2.27 |
| CM1P17JG020 | m | Bajante acero galvanizado D=100 mm e=0,6 mm (material) | 1.1 | 7.61 | 8.37 |
| CM1P17JG360 | u | Abrazadera acero galvanizado D=100 mm (material) | 0.75 | 2.18 | 1.64 |
| %PM02000200 | % | Pequeño Material | 2 % | 14.67 | 0.29 |
|  |  | Total |  |  | 14.96 |

| Medición | Uds. | Largo | Parcial |
|---|---|---|---|
| Una para cada lateral | 2 | 3.4 | 6.80 |
| Total |  |  | 6.8 |

**Calter001** m PROLONGACIÓN DE CHAPA DE ACERO PARA BAJANTE DE PLUVIALES 110 mm
1 m × 13.52 (13.93 con costes indirectos) = 13.93
Prolongación de chapa de acero para conexión entre canoalón y bajante de 100 mm de diámetro y 0,6 mm de espesor, conforme UNE-EN 612:2006 y UNE-EN 10346:2015. Totalmente instalada y conexionada, i/ p.p. de piezas especiales, pequeño material y medios auxiliares. Conforme a CTE DB-HS-5. Materiales con marcado CE y DdP (Declaración de Prestaciones) según Reglamento (UE) 305/2011. Base de precios de la Construcción de la Comunidad de Madrid. Precio particularizado para el Área 1.

| Código | Ud | Descripción | Rendimiento | Precio | Importe |
|---|---|---|---|---|---|
| CM1O01OB170 | h | Oficial 1ª fontanero calefactor | 0.075 | 23.94 | 1.80 |
| CM1O01OB180 | h | Oficial 2ª fontanero calefactor | 0.075 | 22.74 | 1.71 |
| CM1P17JG360 | u | Abrazadera acero galvanizado D=100 mm | 0.75 | 2.18 | 1.64 |
| CM1P17JG020 | m | Bajante acero galvanizado D=100 mm e=0,6 mm | 1.1 | 7.61 | 8.37 |
|  |  | Total |  |  | 13.52 |

| Medición | Uds. | Largo | Parcial |
|---|---|---|---|
| Bajantes | 2 | 0.5 | 1.00 |
| Total |  |  | 1 |

**Calter003** m REMATE PERIMETRAL CUBIERTA BANDA IMPERMEAB. D=280 mm PARAMENTO VERTICAL
24.68 m × 36.63 (37.73 con costes indirectos) = 931.18
Solución de remate perimetral de cubierta, con impermeabilización de paramento vertical formada por banda impermeabilizante multiuso de 280 mm de desarrollo, formada por malla articulada de aluminio con 2 capas de polisibutileno y revestimiento impermeable, con tiras de adhesivo para su montaje; y remate superior de banda realizada con tira de chapa prelacada de 0,6 mm de espesor, fijada mecánicamente al paramento vertical y sellada en sus juntas con silicona, masilla de poliuretano o equivalente. Totalmente instalada; i/p.p. de replanteo y medios auxiliares (excepto elevación, transporte y medidas de seguridad colectivas). Materiales de cobertura con marcado CE y DdP (Declaración de prestaciones) según Reglamento (UE) 305/2011. Conforme a NTE-QTT y CTE DB-HS-1. Medida la longitud en verdadera magnitud. Base de precios de la Construcción de la Comunidad de Madrid. Precio particularizado para el Área 1.

| Código | Ud | Descripción | Rendimiento | Precio | Importe |
|---|---|---|---|---|---|
| CM1O01OA030 | h | Oficial primera | 0.15 | 21.86 | 3.28 |
| CM1O01OA050 | h | Ayudante | 0.15 | 19.86 | 2.98 |
| CM1A02A080 | m3 | MORTERO CEMENTO M-5 C/HORMIGONERA | 0.006 | 93.77 | 0.56 |
| CM1P05TWI040 | m | Banda imperm. encuentros param. cubierta polisibutileno D=280 mm (material) | 1.25 | 23.56 | 29.45 |
| %PM01000100 | % | Pequeño Material | 1 % | 36.27 | 0.36 |
|  |  | Total |  |  | 36.63 |

| Medición | Uds. | Largo | Parcial |
|---|---|---|---|
| Canalón | 2 | 12.34 | 24.68 |
| Total |  |  | 24.68 |

**Calter004** m2 AISLAMIENTO TÉRMICO LANA DE VIDRIO 80 mm EXTERIOR
9.87 m2 × 24.99 (25.74 con costes indirectos) = 254.05
Aislamiento térmico por el exterior de cerramientos con paneles de lana de vidrio hidrofugada con velo de 80 mm de espesor. Fijados directamente al soporte mediante anclajes mecánicos. Resistencia térmica 1,70 m2K/W, conductividad térmica 0,035 W/(m.K), según UNE-EN 13162:2013+A1:2015. Reacción al fuego A1 según UNE-EN 13501-1:2007+A1:2010. Conforme a CTE DB-HE. Medida toda la superficie a ejecutar. Lana de Vidrio con marcado CE y DdP (Declaración de prestaciones) según Reglamento (UE) 305/2011. Base de precios de la Construcción de la Comunidad de Madrid. Precio particularizado para el Área 1.

| Código | Ud | Descripción | Rendimiento | Precio | Importe |
|---|---|---|---|---|---|
| CM1O01OA030 | h | Oficial primera | 0.3 | 21.86 | 6.56 |
| CM1P07TL790 | m2 | Panel lana mineral 80 mm con tejido de vidrio (material) | 1.05 | 10.93 | 11.48 |
| CM1O01OA050 | h | Ayudante | 0.3 | 19.86 | 5.96 |
| CM1P07W440 | u | Fijación mecánica aislamiento (material) | 3 | 0.33 | 0.99 |
|  |  | Total |  |  | 24.99 |

| Medición | Uds. | Largo | Ancho | Parcial |
|---|---|---|---|---|
| Cubierta a dos aguas | 2 | 12.34 | 0.4 | 9.87 |
| Total |  |  |  | 9.87 |

**CM1E09PS060** u SUMIDERO VERTICAL FPO 110x300 mm
2 u × 38.89 (40.06 con costes indirectos) = 80.12
Suministro e instalación de sumidero plano de FPO, de 300 mm de longitud y 110 mm de sección, incluso conexión de la membrana impermeabilizante al sumidero mediante soldadura química, incluso instalación y conexión a la bajante. Según CTE DB-HS. Materiales con marcado CE y DdP (Declaración de prestaciones) según Reglamento (UE) 305/2011. Base de precios de la Construcción de la Comunidad de Madrid. Precio particularizado para el Área 1.

| Código | Ud | Descripción | Rendimiento | Precio | Importe |
|---|---|---|---|---|---|
| CM1O01OA030 | h | Oficial primera | 0.2 | 21.86 | 4.37 |
| CM1O01OA050 | h | Ayudante | 0.2 | 19.86 | 3.97 |
| CM1P06WC200 | u | Sumidero vertical FPO 110x300 mm (material) | 1 | 18.97 | 18.97 |
| CM1P06WC140 | u | Paragravillas (material) | 1 | 11.27 | 11.27 |
| CM1P06WA020 | kg | Adhesivo para PVC THF (material) | 0.02 | 15.54 | 0.31 |
|  |  | Total |  |  | 38.89 |

| Medición | Uds. | Parcial |
|---|---|---|
| Bajantes | 2 | 2.00 |
| Total |  | 2 |

**CM1F11ADR020** m2 SUSTITUCIÓN PLACA FALSO TECHO ESCAYOLA DESMONTABLE hasta el 60x60 cm P.V.
87.86 m2 × 26.28 (27.07 con costes indirectos) = 2378.37
Sustitución por profesional cualificado placas de falso techo de escayola desmontable fisurado de hasta el 60x60 cm. Previa retirada de la deteriorada y aprovechando perfilería existente. I/p.p. de medios auxiliares. Base de precios de la Construcción de la Comunidad de Madrid. Precio particularizado para el Área 1.

| Código | Ud | Descripción | Rendimiento | Precio | Importe |
|---|---|---|---|---|---|
| CM1O01OB110 | h | Oficial yesero o escayolista (mano de obra; 12/12/2022) | 0.35 | 23.72 | 8.30 |
| CM1O01OB120 | h | Ayudante yesero o escayolista (mano de obra; 12/12/2022) | 0.35 | 22.53 | 7.89 |
| CM1P04TEV020 | m2 | Placa escayola fisurada 600x600 mm perfil visto (material) | 1.05 | 9.36 | 9.83 |
| %PM01000100 | % | Pequeño Material | 1 % | 26.02 | 0.26 |
|  |  | Total |  |  | 26.28 |

| Medición | Uds. | Largo | Ancho | Parcial |
|---|---|---|---|---|
| Superficie falso techo (sustitución 20% de piezas afectadas) | 0.2 | 12.34 | 35.6 | 87.86 |
| Total |  |  |  | 87.86 |

## CAP_03 RESTITUCIÓN TERRAZA PLANA
Importe: 455.39

**CM1R09CDT060** m2 DEMOL.+RENOV.CUB.PLANA TRANS.INVERT.EPDM 1,50 mm + GRES 31x31 cm
3.7 m2 × 107.03 (110.24 con costes indirectos) = 407.89
Rehabilitación de cubierta plana invertida transitable y no ventilada, previa demolición del solado existente, conservando la formación de pendientes, mediante regularización de soporte con capa de mortero de cemento y arena de río M-5, de 3 cm de espesor medio, impermeabilización de membrana de caucho sintético EPDM de 1,50 mm de espesor adherida al soporte existente, según UNE-EN 13956:2013 y lámina geotextil de 150 g/m2 antipunzonante. Acabado con pavimento de gres rústico antideslizante recibido con mortero de cemento M-5 y rejuntado con lechada de cemento. Incluso encuentros con cazoletas, paramentos, juntas de dilatación y puntos singulares. Compatible con cubiertas tipo C1 del catálogo de elementos constructivos del C.T.E. Materiales con marcado CE y DdP (Declaración de prestaciones) según Reglamento (UE) 305/2011. Base de precios de la Construcción de la Comunidad de Madrid. Precio particularizado para el Área 1.

| Código | Ud | Descripción | Rendimiento | Precio | Importe |
|---|---|---|---|---|---|
| CM1O01OA030 | h | Oficial primera | 0.1 | 21.86 | 2.19 |
| CM1O01OA050 | h | Ayudante | 0.1 | 19.86 | 1.99 |
| CM1E01DPP030 | m2 | DEMOLICIÓN SOLADO BALDOSAS C/MARTILLO | 1 | 6.59 | 6.59 |
| CM1A02A080 | m3 | MORTERO CEMENTO M-5 C/HORMIGONERA | 0.03 | 93.77 | 2.81 |
| CM1R09CIS040 | m2 | IMPERMEABILIZACIÓN MONOCAPA EPDM 1,5 mm JUNTA PEGADA | 1 | 38.63 | 38.63 |
| CM1P06GL020 | m2 | Geotextil poliéster no tejido 150 gr/m2 (material) | 1.05 | 1.14 | 1.20 |
| CM1E11ERE140 | m2 | SOLADO GRES RÚSTICO 31x31 cm ANTIDESLIZANTE C2 | 1 | 53.62 | 53.62 |
|  |  | Total |  |  | 107.03 |

| Medición | Uds. | Largo | Parcial |
|---|---|---|---|
| Terraza | 1 | 3.7 | 3.70 |
| Total |  |  | 3.7 |

**CM1F05LT060** m2 LIMPIEZA CERRAMIENTO HORMIGÓN
3.7 m2 × 0.99 (1.02 con costes indirectos) = 3.77
Limpieza de cerramiento de hormigón, "in situ" o de elementos prefabricados (paneles), eliminando todo tipo de restos, manchas y suciedad en general; mediante la aplicación de chorro de agua a presión con hidrolimpiadora, paso de cepillo de raíces si fuera necesario, aplicación de solución acuosa de productos limpiadores y posterior aclarado. Incluye p.p. productos de limpieza y medios auxiliares (excepto elevación y transporte). Se evitarán todos aquellos productos que puedan alterar la composición de los materiales del cerramiento. Medida la superficie real ejecutada. Base de precios de la Construcción de la Comunidad de Madrid. Precio particularizado para el Área 1.

| Código | Ud | Descripción | Rendimiento | Precio | Importe |
|---|---|---|---|---|---|
| CM1O01OA040 | h | Oficial segunda | 0.021 | 20.78 | 0.44 |
| CM1O01OA060 | h | Peón especializado | 0.021 | 19.57 | 0.41 |
| CM1M14FG010 | h | Hidrolimpiadora gasolina 170 bar - 750 l/h - 6,5 CV (maquinaria) | 0.021 | 2.96 | 0.06 |
| CM1P33J020 | l | Detergente neutro desinfectante (pH7). Uso diluido al 2-5% (material) | 0.01 | 3.75 | 0.04 |
| CM1P33J160 | l | Amoníaco limpieza 5-10 % (perfumado) (material) | 0.02 | 0.91 | 0.02 |
| CM1P01DW050 | m3 | Agua (material) | 0.01 | 1.5 | 0.02 |
|  |  | Total |  |  | 0.99 |

| Medición | Uds. | Largo | Parcial |
|---|---|---|---|
| Cara inferior forjado de la terraza | 1 | 3.7 | 3.70 |
| Total |  |  | 3.7 |

**CM1F08A010** m2 RENOVACIÓN REVESTIMIENTO LISO EN FACHADA
3.7 m2 × 11.48 (11.82 con costes indirectos) = 43.73
Renovación de revestimiento liso en fachada previa eliminación de polvo y adheridos finos en superficies de enfoscado en estado de conservación malo, mediante cepillado de púas, rasquetas o lijadores mecánicos hasta su total eliminación y aplicación de revestimiento liso aplicado con pistola o rodillo en paramentos verticales y horizontales de fachada, mano de imprimación y acabado con dos manos. Medida la superficie real ejecutada. I/p.p. de medios auxiliares. Base de precios de la Construcción de la Comunidad de Madrid. Precio particularizado para el Área 1.

| Código | Ud | Descripción | Rendimiento | Precio | Importe |
|---|---|---|---|---|---|
| CM1O01OB230 | h | Oficial 1ª pintura (mano de obra; 12/12/2022) | 0.2 | 23.72 | 4.74 |
| CM1O01OB240 | h | Ayudante pintura (mano de obra; 12/12/2022) | 0.2 | 22.12 | 4.42 |
| CM1P25OZ040 | l | Emulsión fijadora muy penetrante obra/madera exterior/interior (material) | 0.07 | 10.09 | 0.71 |
| CM1P25FF020 | l | Revestimiento impermeable liso blanco/color (material) | 0.3 | 5.05 | 1.52 |
| CM1P25WW220 | u | Pequeño material | 0.08 | 1.18 | 0.09 |
|  |  | Total |  |  | 11.48 |

| Medición | Uds. | Largo | Parcial |
|---|---|---|---|
| Cara inferior forjado de la terraza | 1 | 3.7 | 3.70 |
| Total |  |  | 3.7 |

## CAP_04 ACTUACIONES PETO FACHADA DELANTERA
Importe: 231.84

**CM1F07AA140** m2 DECAPADO PETO METÁLICO C/PROYECCIÓN SÍLICE
3.6 m2 × 40.02 (41.22 con costes indirectos) = 148.39
Decapado de peto metálico en balcones, patios, terrazas, etc., sílice, mediante chorro a presión con desengrasado y limpieza con alcohol, incluso recogida de detritus. I/p.p. de medios auxiliares. Base de precios de la Construcción de la Comunidad de Madrid. Precio particularizado para el Área 1.

| Código | Ud | Descripción | Rendimiento | Precio | Importe |
|---|---|---|---|---|---|
| CM1O01OB230 | h | Oficial 1ª pintura | 0.75 | 23.72 | 17.79 |
| CM1O01OA070 | h | Peón ordinario | 0.15 | 19.02 | 2.85 |
| CM1M12W010 | h | Equipo chorro aire presión (maquinaria) | 0.75 | 2.98 | 2.24 |
| CM1P01AA900 | t | Árido silíceo seleccionado (material) | 0.25 | 67.75 | 16.94 |
| CM1P33I160 | l | Alcohol industrial de quemar (material) | 0.1 | 2.02 | 0.20 |
|  |  | Total |  |  | 40.02 |

| Medición | Uds. | Largo | Ancho | Parcial |
|---|---|---|---|---|
| Peto | 1 | 12 | 0.3 | 3.60 |
| Total |  |  |  | 3.6 |

**CM1F07AB030** m2 RENOVACIÓN ESMALTE SATINADO S/BARANDILLA ACERO
3.6 m2 × 22.5 (23.18 con costes indirectos) = 83.45
Renovación de esmalte en barandilla de acero en balcones, escaleras, terrazas, etc., previo desengrasado, aplicado con brocha o pistola, y cepillado con púas de acero satinado, a dos manos. I/p.p. de medios auxiliares. Base de precios de la Construcción de la Comunidad de Madrid. Precio particularizado para el Área 1.

| Código | Ud | Descripción | Rendimiento | Precio | Importe |
|---|---|---|---|---|---|
| CM1O01OB230 | h | Oficial 1ª pintura | 0.5 | 23.72 | 11.86 |
| CM1O01OB240 | h | Ayudante pintura | 0.35 | 22.12 | 7.74 |
| CM1P25JA100 | l | Esmalte laca poliuretano satinada color (material) | 0.2 | 14.04 | 2.81 |
| CM1P25WW220 | u | Pequeño material | 0.08 | 1.18 | 0.09 |
|  |  | Total |  |  | 22.5 |

| Medición | Uds. | Largo | Ancho | Parcial |
|---|---|---|---|---|
| Peto, según RAL de la barandilla existente | 1 | 12 | 0.3 | 3.60 |
| Total |  |  |  | 3.6 |

## CAP_05 REPARACIÓN FISURACIONES FACHADA
Importe: 1972.88

**Calter006** m REST. FISURA LADRILLO VISTO CON REFUERZO
7.2 m × 143.67 (147.98 con costes indirectos) = 1065.46
Restauración de fisura en fábrica de ladrillos cerámicos cara vista con cualquier apararejo y juntas, comprendiendo retirada de las piezas rotas y desmontaje de la zona de actuación de unos 50cm por cada lado de la fisuta/grieta dejando zonas de enjarges para garantizar trabazón. Colocación de geotextil o poliestireno extruido de 10mm de espesor para desolidarizar la fábrica con la estructura. Ejecución de nueva fábrica de ladrillo con la colocación de llave de atado tipo llave para el atado de hojas DT de Steel for Bricks o similar, ejecución de reposición de las piezas necesarias del mismo material de fachada (ladrillos cerámicos de cara vista similiares a los existentes y aprobados por la DF), según CTE, con aparejo original, con refuerzo en juntas de tendel con armadura tipo fisufor ST de Steel for Bricks o similar con armadura cada ocho hiladas (las 2 primeras y cada 48 cm), recibidas con mortero similar al existente o con mortero de cemento CEM II/B-P 32,5 N y arena de río tipo M-5, en las zonas de canto de forjado, pilares, impermeabilizaciones etc. se realizará con mortero tipo élite 600 de Danosa o similar para mejorar la adherencia y rejuntado visto con mortero igual al resto de la fábrica, dejando junta de movimiento, incluso replanteo, nivelación y aplomado, parte proporcional de enjarjes, mermas y roturas, medios de elevación carga y descarga, plataforma de trabajo, humedecido de las piezas, retirada de escombros y limpieza. Medido el metro lineal de fisura reparada y ejecutado.

| Código | Ud | Descripción | Rendimiento | Precio | Importe |
|---|---|---|---|---|---|
| CM1O01OB050 | h | Oficial 1ª ladrillero (mano de obra; 12/12/2022) | 1.5 | 23.72 | 35.58 |
| CM1O01OB060 | h | Ayudante ladrillero (mano de obra; 12/12/2022) | 1 | 22.53 | 22.53 |
| CM1O01OA060 | h | Peón especializado | 1.1 | 19.57 | 21.53 |
| CM1M06MR010 | h | Martillo rompedor eléctrico 26 J 13 kg (maquinaria) | 0.5 | 4.04 | 2.02 |
| CM1P01LVV080 | mu | Ladrillo cara vista liso 24x11,5x5 cm (material) | 0.069 | 331.6 | 22.88 |
| CM1P01MC030 | m3 | Mortero cemento gris CEM-II/B-M 32,5 M-7,5 (material) | 0.04 | 39.37 | 1.57 |
| CM1P01LA190 | m | Armadura de tendel redonda con recubrimiento epoxi 4x80 mm (material) | 2.57 | 8.29 | 21.31 |
| CM1P01LA520 | u | Anclaje cerramiento-estructura S.80 C (material) | 0.36 | 12.5 | 4.50 |
| CM1P01LA700 | u | Refuerzo Frente Forjado (material) | 0.54 | 7.76 | 4.19 |
| CM1P01LA580 | m | Costilla vertical armado muro 10/Z 70 mm (material) | 0.18 | 16.09 | 2.90 |
| CM1P01LA670 | u | Fijación costilla-estructura Beta 2 (material) | 0.12 | 28.43 | 3.41 |
| CM1P06GL020 | m2 | Geotextil poliéster no tejido 150 gr/m2 | 1.1 | 1.14 | 1.25 |
|  |  | Total |  |  | 143.67 |

| Medición | Uds. | Alto | Parcial |
|---|---|---|---|
| Lesiones 2 (plano R2) |  |  |  |
| L2.3 | 1 | 7.2 | 7.20 |
| Subtotal |  |  | 7.20 |
| Total |  |  | 7.2 |

**Calter007** m REST. FISURA LADRILLO VISTO
7.2 m × 122.36 (126.03 con costes indirectos) = 907.42
Restauración de fisura en fábrica de ladrillos cerámicos cara vista con cualquier apararejo y juntas, comprendiendo retirada de las piezas rotas y desmontaje de la zona de actuación de unos 50cm por cada lado de la fisuta/grieta dejando zonas de enjarges para garantizar trabazón. Colocación de geotextil o poliestireno extruido de 10mm de espesor para desolidarizar la fábrica con la estructura. Ejecución de nueva fábrica de ladrillo con la colocación de llave de atado tipo llave para el atado de hojas DT de Steel for Bricks o similar, ejecución de reposición de las piezas necesarias del mismo material de fachada (ladrillos cerámicos de cara vista similiares a los existentes y aprobados por la DF), según CTE, con aparejo original, con refuerzo en juntas de tendel con armadura tipo fisufor ST de Steel for Bricks o similar con armadura cada ocho hiladas (las 2 primeras y cada 48 cm), recibidas con mortero similar al existente o con mortero de cemento CEM II/B-P 32,5 N y arena de río tipo M-5, en las zonas de canto de forjado, pilares, impermeabilizaciones etc. se realizará con mortero tipo élite 600 de Danosa o similar para mejorar la adherencia y rejuntado visto con mortero igual al resto de la fábrica, dejando junta de movimiento, incluso replanteo, nivelación y aplomado, parte proporcional de enjarjes, mermas y roturas, medios de elevación carga y descarga, plataforma de trabajo, humedecido de las piezas, retirada de escombros y limpieza. Medido el metro lineal de fisura reparada y ejecutado.

| Código | Ud | Descripción | Rendimiento | Precio | Importe |
|---|---|---|---|---|---|
| CM1O01OB050 | h | Oficial 1ª ladrillero | 1.5 | 23.72 | 35.58 |
| CM1O01OB060 | h | Ayudante ladrillero | 1 | 22.53 | 22.53 |
| CM1O01OA060 | h | Peón especializado | 1.1 | 19.57 | 21.53 |
| CM1M06MR010 | h | Martillo rompedor eléctrico 26 J 13 kg | 0.5 | 4.04 | 2.02 |
| CM1P01LVV080 | mu | Ladrillo cara vista liso 24x11,5x5 cm | 0.069 | 331.6 | 22.88 |
| CM1P01MC030 | m3 | Mortero cemento gris CEM-II/B-M 32,5 M-7,5 | 0.04 | 39.37 | 1.57 |
| CM1P01LA520 | u | Anclaje cerramiento-estructura S.80 C | 0.36 | 12.5 | 4.50 |
| CM1P01LA700 | u | Refuerzo Frente Forjado | 0.54 | 7.76 | 4.19 |
| CM1P01LA580 | m | Costilla vertical armado muro 10/Z 70 mm | 0.18 | 16.09 | 2.90 |
| CM1P01LA670 | u | Fijación costilla-estructura Beta 2 | 0.12 | 28.43 | 3.41 |
| CM1P06GL020 | m2 | Geotextil poliéster no tejido 150 gr/m2 | 1.1 | 1.14 | 1.25 |
|  |  | Total |  |  | 122.36 |

| Medición | Uds. | Alto | Parcial |
|---|---|---|---|
| Lesiones 2 (plano R2) |  |  |  |
| L2.1 | 1 | 3.6 | 3.60 |
| L2.2 | 1 | 3.6 | 3.60 |
| Subtotal |  |  | 7.20 |
| Total |  |  | 7.2 |

## CAP_06 CONTROL DE CALIDAD, ENSAYOS Y ESTUDIOS
Importe: 2498.31

**CM1C10C060** u ESTANQUEIDAD AZOTEAS (12/12/2022)
1 u × 216.85 (223.36 con costes indirectos) = 223.36
Prueba de estanqueidad de azoteas, con criterios s/CTE DB-HS-1, en paños en los que no es posible conseguir la inundación, mediante regado con aspersores durante un periodo mínimo de 48 horas, comprobando las filtraciones al interior. Base de precios de la Construcción de la Comunidad de Madrid. Precio particularizado para el Área 1.

| Código | Ud | Descripción | Rendimiento | Precio | Importe |
|---|---|---|---|---|---|
| CM1O01OB520 | h | Equipo técnico laboratorio (mano de obra; 12/12/2022) | 2.5 | 86.74 | 216.85 |
|  |  | Total |  |  | 216.85 |

**CM1C10C070** u FUNCIONAMIENTO DESAGÜES AZOTEAS (12/12/2022)
1 u × 43.37 (44.67 con costes indirectos) = 44.67
Prueba de funcionamiento de desagües de azoteas, mediante comprobación del perfecto desaguado, sin que queden embalsamientos, del 100% de una superficie previamente inundada. Base de precios de la Construcción de la Comunidad de Madrid. Precio particularizado para el Área 1.

| Código | Ud | Descripción | Rendimiento | Precio | Importe |
|---|---|---|---|---|---|
| CM1O01OB520 | h | Equipo técnico laboratorio | 0.5 | 86.74 | 43.37 |
|  |  | Total |  |  | 43.37 |

**CM1C10C080** u ESTANQUEIDAD CUBIERTAS (12/12/2022)
1 u × 173.48 (178.68 con costes indirectos) = 178.68
Prueba de estanqueidad de cubiertas inclinadas, mediante regado con aspersores durante un periodo mínimo de 6 horas del 100% de la superficie a probar, comprobando filtraciones al interior durante las 48 horas siguientes. Base de precios de la Construcción de la Comunidad de Madrid. Precio particularizado para el Área 1.

| Código | Ud | Descripción | Rendimiento | Precio | Importe |
|---|---|---|---|---|---|
| CM1O01OB520 | h | Equipo técnico laboratorio | 2 | 86.74 | 173.48 |
|  |  | Total |  |  | 173.48 |

**CM1G05P010** u PRESENTACIÓN Y SEGUIMIENTO DEL PLAN DE TRABAJO CON RIESGO DE AMIANTO
1 u × 449.76 (463.25 con costes indirectos) = 463.25
Presentación y seguimiento del plan de desamiantado frente a la Autoridad Laboral. Deberá contener la información general tanto de la actuación que ampara, como de los agentes intervinientes y la duración estimada del proceso de desamiantado, así como la definición del proceso de desamiantado con sus fases, las medidas de seguridad y salud a aplicar y toda aquella documentación que la normativa requiera según lo establecido en el Real Decreto 396/2006 en el que se establecen las condiciones de seguridad para los trabajos con amianto. Base de precios de la Construcción de la Comunidad de Madrid. Precio particularizado para el Área 1.

| Código | Ud | Descripción | Rendimiento | Precio | Importe |
|---|---|---|---|---|---|
| CM1P35BP300 | u | Presentación y seguimiento del plan de trabajo con riesgo de amianto (material) | 1 | 449.76 | 449.76 |
|  |  | Total |  |  | 449.76 |

**CM1G05E030** u EVALUACIÓN Y CONTROL DEL AMIANTO EN AMBIENTES LABORALES CANTIDADES <500 m2
1 u × 1542.09 (1588.35 con costes indirectos) = 1588.35
Evaluación y control del amianto en ambientes laborales, de acuerdo con el anexo 1 del RD 396/2006, según método MTA/MA-051/A04. Base de precios de la Construcción de la Comunidad de Madrid. Precio particularizado para el Área 1.

| Código | Ud | Descripción | Rendimiento | Precio | Importe |
|---|---|---|---|---|---|
| CM1P35BP360 | u | Evaluación y control en laboratorio del amianto en ambientes laborales (material) | 3 | 514.03 | 1542.09 |
|  |  | Total |  |  | 1542.09 |

## CAP_07 GESTIÓN DE RESIDUOS
Importe: 7300.48

**CM1G03A010** m3 CLASIFICACIÓN DE RESIDUOS (12/12/2022)
2.98 m3 × 19.02 (19.59 con costes indirectos) = 58.38
Clasificación a pie de obra de residuos de construcción o demolición en fracciones según normativa vigente, con medios manuales. Según Real Decreto 105/2008 y Orden 2726/2009 por la que se regula la producción y gestión de los residuos de construcción y demolición en la Comunidad de Madrid. Base de precios de la Construcción de la Comunidad de Madrid. Precio particularizado para el Área 1.

| Código | Ud | Descripción | Rendimiento | Precio | Importe |
|---|---|---|---|---|---|
| CM1O01OA070 | h | Peón ordinario | 1 | 19.02 | 19.02 |
|  |  | Total |  |  | 19.02 |

| Medición | Uds. | Largo | Ancho | Alto | Parcial |
|---|---|---|---|---|---|
| Reparación Fachada |  |  |  |  |  |
| L2.1 | 1 | 0.1 | 0.01 | 3.6 | 0.00 |
| L2.2 | 1 | 0.1 | 0.01 | 3.6 | 0.00 |
| L2.3 | 1 | 0.1 | 0.2 | 7.2 | 0.14 |
| Terraza | 1 | 3.7 |  | 0.1 | 0.37 |
| Alero/cornisa | 2 | 12.34 |  | 0.1 | 2.47 |
| Subtotal |  |  |  |  | 2.98 |
| Total |  |  |  |  | 2.98 |

**CM1G03BA080** m3 CARGA Y TRANSPORTE PLANTA RCD ESCOMBROS NATURALEZA PÉTREA<20 km CARGA MANO
2.98 m3 × 36.98 (38.09 con costes indirectos) = 113.51
Carga y transporte de RCD escombros de naturaleza pétrea a Planta de Reciclaje de Residuos de Construcción y Demolición (RCD´s) autorizada por transportista (autorizado por la Consejería competente en materia de medio ambiente y gestión de residuos de la construcción y demolición de la Comunidad de Madrid),considerando ida y vuelta, con camión bañera basculante cargado a mano (considerando 2 peones), carga y parte proporcional de medios auxiliares. Base de precios de la Construcción de la Comunidad de Madrid. Precio particularizado para el Área 1.

| Código | Ud | Descripción | Rendimiento | Precio | Importe |
|---|---|---|---|---|---|
| CM1O01OA070 | h | Peón ordinario | 1 | 19.02 | 19.02 |
| CM1M07CB010 | h | Camión basculante 4x2 de 10 t (maquinaria) | 0.548 | 32.78 | 17.96 |
|  |  | Total |  |  | 36.98 |

| Medición | Uds. | Largo | Ancho | Alto | Parcial |
|---|---|---|---|---|---|
| Reparación Fachada |  |  |  |  |  |
| L2.1 | 1 | 0.1 | 0.01 | 3.6 | 0.00 |
| L2.2 | 1 | 0.1 | 0.01 | 3.6 | 0.00 |
| L2.3 | 1 | 0.1 | 0.2 | 7.2 | 0.14 |
| Terraza | 1 | 3.7 |  | 0.1 | 0.37 |
| Alero/cornisa | 2 | 12.34 |  | 0.1 | 2.47 |
| Subtotal |  |  |  |  | 2.98 |
| Total |  |  |  |  | 2.98 |

**CM1G03BB020** m3 CANON PLANTA RCD AUTORIZADA ESCOMBRO MIXTO
2.98 m3 × 24.6 (25.34 con costes indirectos) = 75.51
Canon de vertedero de materiales procedentes de demolición o construcción catalogados como mixtos. Según Real Decreto 105/2008 y Orden 2726/2009 por la que se regula la producción y gestión de los residuos de construcción y demolición en la Comunidad de Madrid. Base de precios de la Construcción de la Comunidad de Madrid. Precio particularizado para el Área 1.

| Código | Ud | Descripción | Rendimiento | Precio | Importe |
|---|---|---|---|---|---|
| CM1M07N190 | t | Canon escombro mixto a planta RCD (maquinaria) | 1 | 24.6 | 24.60 |
|  |  | Total |  |  | 24.6 |

| Medición | Uds. | Largo | Ancho | Alto | Parcial |
|---|---|---|---|---|---|
| Reparación Fachada |  |  |  |  |  |
| L2.1 | 1 | 0.1 | 0.01 | 3.6 | 0.00 |
| L2.2 | 1 | 0.1 | 0.01 | 3.6 | 0.00 |
| L2.3 | 1 | 0.1 | 0.2 | 7.2 | 0.14 |
| Terraza | 1 | 3.7 |  | 0.1 | 0.37 |
| Alero/cornisa | 2 | 12.34 |  | 0.1 | 2.47 |
| Subtotal |  |  |  |  | 2.98 |
| Total |  |  |  |  | 2.98 |

**GEA010** Ud Bidón para almacenar residuos peligrosos. (12/09/2023)
15 Ud × 64.36 (66.29 con costes indirectos) = 994.35
Bidón de 200 litros de capacidad para residuos peligrosos procedentes de la construcción o demolición, apto para almacenar mezclas, o fracciones separadas, de hormigón, ladrillos, tejas y materiales cerámicos, que contienen sustancias peligrosas.
Incluye: Suministro y ubicación. Marcado del recipiente con la etiqueta correspondiente.
Criterio de medición de proyecto: Número de unidades previstas, según documentación gráfica de Proyecto.
Criterio de medición de obra: Se medirá el número de unidades realmente ejecutadas según especificaciones de Proyecto.

| Código | Ud | Descripción | Rendimiento | Precio | Importe |
|---|---|---|---|---|---|
| mt08grg010c | Ud | Bidón de 200 litros de capacidad, apto para almacenar residuos peligrosos. (material; 12/09/2023) | 1 | 60.5 | 60.50 |
| mo113 | h | Peón ordinario construcción. (mano de obra; 12/09/2023) | 0.125 | 20.8 | 2.60 |
| %0200_1 | % | Costes directos complementarios (11/10/2023) | 2 % | 63.10 | 1.26 |
|  |  | Total |  |  | 64.36 |

| Medición | Uds. | Parcial |
|---|---|---|
| 2.99 m³ * 1000 L/m³ = 2,990 litros | 15 | 15.00 |
| Total |  | 15 |

**GEB010** Ud Transporte de bidón de residuos peligrosos. (12/09/2023)
15 Ud × 94.63 (97.47 con costes indirectos) = 1462.05
Transporte de bidón de 200 litros de capacidad con residuos peligrosos procedentes de la construcción o demolición, a vertedero específico, instalación de tratamiento de residuos de construcción y demolición externa a la obra o centro de valorización o eliminación de residuos, considerando la carga y descarga de los bidones.
Incluye: Carga de bidones. Transporte de bidones a vertedero específico, instalación de tratamiento de residuos de construcción y demolición externa a la obra o centro de valorización o eliminación de residuos. Descarga de bidones.
Criterio de medición de proyecto: Número de unidades previstas, según documentación gráfica de Proyecto.
Criterio de medición de obra: Se medirá el número de unidades realmente transportadas según especificaciones de Proyecto.

| Código | Ud | Descripción | Rendimiento | Precio | Importe |
|---|---|---|---|---|---|
| mt08grg020c | Ud | Transporte de bidón de 200 litros de capacidad, apto para almacenar residuos peligrosos, a vertedero específico, instalación de tratamiento de residuos de construcción y demolición externa a la obra o centro de valorización o eliminación de residuos, incluso servicio de entrega. (material; 12/09/2023) | 1 | 92.77 | 92.77 |
| %0200_1 | % | Costes directos complementarios | 2 % | 92.77 | 1.86 |
|  |  | Total |  |  | 94.63 |

**CM1G05C100** u TRANSPORTE RESIDUOS DE FIBROCEMENTO CON AMIANTO CARGAS <500 m2/<7.500 Kg
2 u × 771.05 (794.18 con costes indirectos) = 1588.36
Transporte de envases big bag sobre soportes o palés, de residuos de fibrocemento que contienen amianto para cargas <500 m2/<7.500 Kg, con camión autocarga Grúa de 12 t de carga útil (Dimensiones 6,25 m largo /brazo de carga 5 t), según Orden MAM/304/2002, por transportista autorizado por la Consejería competente en materia de medio ambiente y gestión de residuos de la construcción y demolición de la Comunidad de Madrid. Base de precios de la Construcción de la Comunidad de Madrid. Precio particularizado para el Área 1.

| Código | Ud | Descripción | Rendimiento | Precio | Importe |
|---|---|---|---|---|---|
| CM1P35BT090 | u | Transporte residuos fibrocemento con amianto cargas <7.500 Kg (material) | 1 | 771.05 | 771.05 |
|  |  | Total |  |  | 771.05 |

| Medición | Uds. | Parcial |
|---|---|---|
| Cubierta de teja+fibrocemento | 2 | 2.00 |
| Total |  | 2 |

**GEC010** Ud Canon de vertido por entrega de bidón con residuos peligrosos a gestor autorizado. (12/09/2023)
15 Ud × 99.58 (102.57 con costes indirectos) = 1538.55
Canon de vertido por entrega a gestor autorizado de residuos peligrosos, de bidón de 200 litros de capacidad con mezclas, o fracciones separadas, de hormigón, ladrillos, tejas y materiales cerámicos, que contienen sustancias peligrosas procedentes de la construcción o demolición.
Criterio de valoración económica: El precio no incluye el recipiente ni el transporte.
Incluye: Nada.
Criterio de medición de proyecto: Número de unidades previstas, según documentación gráfica de Proyecto.
Criterio de medición de obra: Se medirá el número de unidades realmente entregadas según especificaciones de Proyecto.

| Código | Ud | Descripción | Rendimiento | Precio | Importe |
|---|---|---|---|---|---|
| mt08grg030nc | Ud | Canon de vertido por entrega a gestor autorizado de residuos peligrosos de bidón de 200 litros de capacidad, con mezclas, o fracciones separadas, de hormigón, ladrillos, tejas y materiales cerámicos, que contienen sustancias peligrosas procedentes de la construcción o demolición. (material; 12/09/2023) | 1 | 97.63 | 97.63 |
| %0200_1 | % | Costes directos complementarios | 2 % | 97.63 | 1.95 |
|  |  | Total |  |  | 99.58 |

**GEC020** m³ Canon de vertido por entrega de elementos de fibrocemento con amianto a gestor autorizado. (06/06/2023)
8.78 m³ × 162.52 (167.4 con costes indirectos) = 1469.77
Canon de vertido por entrega a gestor autorizado de residuos peligrosos, de elementos de fibrocemento con amianto procedentes de una demolición.
Criterio de valoración económica: El precio no incluye el plastificado, el etiquetado, el paletizado ni el transporte.
Incluye: Nada.
Criterio de medición de proyecto: Volumen teórico, estimado a partir del peso y la densidad aparente de los diferentes materiales que componen los residuos, según documentación gráfica de Proyecto.
Criterio de medición de obra: Se medirá, incluyendo el esponjamiento, el volumen de residuos realmente entregado según especificaciones de Proyecto.

| Código | Ud | Descripción | Rendimiento | Precio | Importe |
|---|---|---|---|---|---|
| mt08grg110 | m³ | Canon de vertido por entrega a gestor autorizado de residuos peligrosos de placas de fibrocemento con amianto, procedentes de la demolición de una cubierta. (material; 06/06/2023) | 1 | 159.33 | 159.33 |
| %02000200 | % | Costes directos complementarios (11/10/2023) | 2 % | 159.33 | 3.19 |
|  |  | Total |  |  | 162.52 |

| Medición | Uds. | Largo | Ancho | Alto | Parcial |
|---|---|---|---|---|---|
| Cubierta a dos aguas. TEJA | 1 | 12.34 | 35.6 | 0.01 | 4.39 |
| Cubierta a dos aguas. FIBROCEMENTO | 1 | 12.34 | 35.6 | 0.01 | 4.39 |
| Subtotal |  |  |  |  | 8.78 |
| Total |  |  |  |  | 8.78 |

## CAP_08 SEGURIDAD Y SALUD
Importe: 3557.07

### YI Equipos de protección individual
Importe: 2018.92

**CM1S03A010** u CASCO DE SEGURIDAD AJUSTABLE RUEDA
2 u × 11.56 (11.91 con costes indirectos) = 23.82
Casco de seguridad con arnés de cabeza ajustable por medio de rueda dentada, para uso normal y eléctrico hasta 440 V. Según R.D. 773/97 y R.D. 1407/92. Equipo de Protección Individual (EPI) con marcado de conformidad CE. Base de precios de la Construcción de la Comunidad de Madrid. Precio particularizado para el Área 1.

| Código | Ud | Descripción | Rendimiento | Precio | Importe |
|---|---|---|---|---|---|
| CM1P31IA030 | u | Casco seguridad con rueda (material) | 1 | 11.56 | 11.56 |
|  |  | Total |  |  | 11.56 |

**CM1S03EI030** u EQUIPO PARA TRABAJO VERTICAL Y HORIZONTAL
2 u × 51.55 (53.1 con costes indirectos) = 106.20
Equipo completo para trabajos en vertical y horizontal compuesto por un arnés de seguridad con amarre dorsal y pectoral, fabricado con cinta de nailon de 45 mm y elementos metálicos de acero inoxidable, un dispositivo anticaídas deslizante de doble función y un rollo de cuerda poliamida de 14 mm de 2 m con lazada, incluso bolsa portaequipo (amortizable en 5 obras). Según UNE-EN 360, UNE-EN ISO 1140, UNE-EN 353-2, R.D. 773/97 y R.D. 1407/92. Equipo de Protección Individual (EPI) con marcado de conformidad CE. Base de precios de la Construcción de la Comunidad de Madrid. Precio particularizado para el Área 1.

| Código | Ud | Descripción | Rendimiento | Precio | Importe |
|---|---|---|---|---|---|
| CM1P31IS830 | u | Equipo trabajo vertical y horizontal (material) | 0.2 | 257.77 | 51.55 |
|  |  | Total |  |  | 51.55 |

**CM1S03A090** u GAFAS ANTIPOLVO
2 u × 3.36 (3.46 con costes indirectos) = 6.92
Gafas antipolvo antiempañables, panorámicas (amortizables en 3 usos). Según UNE-EN 172, R.D. 773/97 y R.D. 1407/92. Equipo de Protección Individual (EPI) con marcado de conformidad CE. Base de precios de la Construcción de la Comunidad de Madrid. Precio particularizado para el Área 1.

| Código | Ud | Descripción | Rendimiento | Precio | Importe |
|---|---|---|---|---|---|
| CM1P31IA140 | u | Gafas antipolvo (material) | 0.333 | 10.08 | 3.36 |
|  |  | Total |  |  | 3.36 |

**CM1S03B070** u MONO DE TRABAJO POLIÉSTER-ALGODÓN
2 u × 19.87 (20.47 con costes indirectos) = 40.94
Mono de trabajo de una pieza de poliéster-algodón (amortizable en un uso). Según UNE-EN 340, R.D. 773/97 y R.D. 1407/92. Equipo de Protección Individual (EPI) con marcado de conformidad CE. Base de precios de la Construcción de la Comunidad de Madrid. Precio particularizado para el Área 1.

| Código | Ud | Descripción | Rendimiento | Precio | Importe |
|---|---|---|---|---|---|
| CM1P31IC070 | u | Mono de trabajo poliéster-algodón (material) | 1 | 19.87 | 19.87 |
|  |  | Total |  |  | 19.87 |

**CM1S03C090** u PAR GUANTES ALTA RESISTENCIA AL CORTE
2 u × 6.29 (6.48 con costes indirectos) = 12.96
Par de guantes alta resistencia al corte. Según UNE-EN 420, UNE-EN 388, R.D. 773/97 y R.D. 1407/92. Equipo de Protección Individual (EPI) con marcado de conformidad CE. Base de precios de la Construcción de la Comunidad de Madrid. Precio particularizado para el Área 1.

| Código | Ud | Descripción | Rendimiento | Precio | Importe |
|---|---|---|---|---|---|
| CM1P31IM090 | u | Par guantes alta resistencia al corte (material) | 1 | 6.29 | 6.29 |
|  |  | Total |  |  | 6.29 |

**CM1S03D110** u PAR DE PLANTILLAS RESISTENTES PERFORACIÓN
2 u × 2.18 (2.25 con costes indirectos) = 4.50
Par de plantillas de protección frente a riesgos de perforación (amortizables en 3 usos). Según UNE-EN ISO 20345, UNE-EN ISO 20346, UNE-EN ISO 20347, R.D. 773/97 y R.D. 1407/92. Equipo de Protección Individual (EPI) con marcado de conformidad CE. Base de precios de la Construcción de la Comunidad de Madrid. Precio particularizado para el Área 1.

| Código | Ud | Descripción | Rendimiento | Precio | Importe |
|---|---|---|---|---|---|
| CM1P31IP110 | u | Par plantillas resistentes perforación (material) | 0.333 | 6.56 | 2.18 |
|  |  | Total |  |  | 2.18 |

**CM1S03D070** u PAR DE BOTAS DE SEGURIDAD
2 u × 32.33 (33.3 con costes indirectos) = 66.60
Par de botas de seguridad con plantilla y puntera de acero (amortizables en 1 usos). Según UNE-EN ISO 20345, UNE-EN ISO 20346, UNE-EN ISO 20347, R.D. 773/97 y R.D. 1407/92. Equipo de Protección Individual (EPI) con marcado de conformidad CE. Base de precios de la Construcción de la Comunidad de Madrid. Precio particularizado para el Área 1.

| Código | Ud | Descripción | Rendimiento | Precio | Importe |
|---|---|---|---|---|---|
| CM1P31IP070 | u | Par botas de seguridad (material) | 1 | 32.33 | 32.33 |
|  |  | Total |  |  | 32.33 |

**CM1S03A120** u CASCOS PROTECTORES AUDITIVOS
2 u × 4.67 (4.81 con costes indirectos) = 9.62
Protectores auditivos con arnés a la nuca (amortizables en 3 usos). Según UNE-EN 458, UNE-EN 352, R.D. 773/97 y R.D. 1407/92. Equipo de Protección Individual (EPI) con marcado de conformidad CE. Base de precios de la Construcción de la Comunidad de Madrid. Precio particularizado para el Área 1.

| Código | Ud | Descripción | Rendimiento | Precio | Importe |
|---|---|---|---|---|---|
| CM1P31IA190 | u | Cascos protectores auditivos (material) | 0.333 | 14.03 | 4.67 |
|  |  | Total |  |  | 4.67 |

**CM1S03B090** u TRAJE IMPERMEABLE
2 u × 11.11 (11.44 con costes indirectos) = 22.88
Traje impermeable de trabajo, 2 piezas de PVC (amortizable en un uso). Según UNE-EN 340, R.D. 773/97 y R.D. 1407/92. Equipo de Protección Individual (EPI) con marcado de conformidad CE. Base de precios de la Construcción de la Comunidad de Madrid. Precio particularizado para el Área 1.

| Código | Ud | Descripción | Rendimiento | Precio | Importe |
|---|---|---|---|---|---|
| CM1P31IC090 | u | Traje impermeable 2 piezas PVC (material) | 1 | 11.11 | 11.11 |
|  |  | Total |  |  | 11.11 |

**CM1S03A105** u SEMI MÁSCARA ANTIPOLVO 2 FILTROS
2 u × 40.99 (42.22 con costes indirectos) = 84.44
Semi-mascarilla antipolvo doble filtro (amortizable en 3 usos). Según UNE-EN 140, R.D. 773/97 y R.D. 1407/92. Equipo de Protección Individual (EPI) con marcado de conformidad CE. Base de precios de la Construcción de la Comunidad de Madrid. Precio particularizado para el Área 1.

| Código | Ud | Descripción | Rendimiento | Precio | Importe |
|---|---|---|---|---|---|
| CM1P31IA160 | u | Semi-mascarilla 2 filtros (material) | 0.333 | 123.09 | 40.99 |
|  |  | Total |  |  | 40.99 |

**CM1S03EG020** m LÍNEA HORIZONTAL DE SEGURIDAD
98.56 m × 16.16 (16.64 con costes indirectos) = 1640.04
Línea horizontal de seguridad para anclaje y desplazamiento de cinturones de seguridad con cuerda para dispositivo anticaída, D=14 mm, y anclaje autoblocante de fijación de mosquetones de los cinturones, i/desmontaje. Según UNE-EN 795, R.D. 773/97 y R.D. 1407/92. Equipo de Protección Individual (EPI) con marcado de conformidad CE de cada uno de sus elementos. Base de precios de la Construcción de la Comunidad de Madrid. Precio particularizado para el Área 1.

| Código | Ud | Descripción | Rendimiento | Precio | Importe |
|---|---|---|---|---|---|
| CM1O01OA030 | h | Oficial primera | 0.1 | 21.86 | 2.19 |
| CM1O01OA070 | h | Peón ordinario | 0.1 | 19.02 | 1.90 |
| CM1P31IS450 | u | Dispositivo anticaídas trabajo vertical/horizontal deslizante + eslinga 90 cm (material) | 0.07 | 135.2 | 9.46 |
| CM1P31IS640 | m | Cuerda nailon 14 mm (material) | 1.05 | 2.49 | 2.61 |
|  |  | Total |  |  | 16.16 |

| Medición | Uds. | Largo | Parcial |
|---|---|---|---|
| Perímetro | 1 | 98.56 | 98.56 |
| Total |  |  | 98.56 |

### YM Medicina preventiva y primeros auxilios
Importe: 189.59

**CM1S01C120** u BOTIQUÍN DE URGENCIA
1 u × 84.07 (86.59 con costes indirectos) = 86.59
Botiquín de urgencia para obra fabricado en chapa de acero, pintado al horno con tratamiento anticorrosivo y serigrafía de cruz. Color blanco, con contenidos mínimos obligatorios, colocado. Base de precios de la Construcción de la Comunidad de Madrid. Precio particularizado para el Área 1.

| Código | Ud | Descripción | Rendimiento | Precio | Importe |
|---|---|---|---|---|---|
| CM1O01OA070 | h | Peón ordinario | 0.1 | 19.02 | 1.90 |
| CM1P31BM130 | u | Botiquín de urgencias (material) | 1 | 61.33 | 61.33 |
| CM1P31BM170 | u | Reposición de botiquín (material) | 1 | 20.84 | 20.84 |
|  |  | Total |  |  | 84.07 |

**YMX010** Ud Medicina preventiva y primeros auxilios. (06/06/2023)
1 Ud × 100 (103 con costes indirectos) = 103.00
Medicina preventiva y primeros auxilios, necesarios para el cumplimiento de la normativa vigente en materia de Seguridad y Salud en el Trabajo.
Criterio de valoración económica: El precio incluye la reposición del material.
Incluye: Nada.
Criterio de medición de proyecto: Número de unidades previstas, según Estudio o Estudio Básico de Seguridad y Salud.
Criterio de medición de obra: Se medirá el número de unidades realmente realizadas según especificaciones de Estudio o Estudio Básico de Seguridad y Salud.

### YP Instalaciones provisionales de higiene y bienestar
Importe: 1185.08

#### YPA Acometidas a casetas prefabricadas
Importe: 392.3

**CM1S01A020** m ACOMETIDA ELÉCTRICA CASETA 4x6 mm2
5 m × 6.96 (7.17 con costes indirectos) = 35.85
Acometida provisional de electricidad a caseta de obra, desde el cuadro general formada por manguera flexible de 4x6 mm2 de tensión nominal 750 V, incorporando conductor de tierra color verde y amarillo, fijada sobre apoyos intermedios cada 2,50 m. Instalada. Base de precios de la Construcción de la Comunidad de Madrid. Precio particularizado para el Área 1.

| Código | Ud | Descripción | Rendimiento | Precio | Importe |
|---|---|---|---|---|---|
| CM1O01OB200 | h | Oficial 1ª electricista (mano de obra; 12/12/2022) | 0.1 | 23.72 | 2.37 |
| CM1P31CE035 | m | Manguera flexible 750 V 4x6 mm2 (material) | 1.1 | 4.17 | 4.59 |
|  |  | Total |  |  | 6.96 |

**CM1S01A030** u ACOMETIDA PROVISIONAL FONTANERÍA 25 mm
1 u × 148.25 (152.7 con costes indirectos) = 152.70
Acometida provisional de fontanería para obra de la red general municipal de agua potable hasta una longitud máxima de 8 m, realizada con tubo de polietileno de 25 mm de diámetro, de alta densidad y para 10 atmósferas de presión máxima con collarín de toma de fundición, p.p. de piezas especiales de polietileno y tapón roscado, incluso derechos y permisos para la conexión, terminada y funcionando, y sin incluir la rotura del pavimento. Base de precios de la Construcción de la Comunidad de Madrid. Precio particularizado para el Área 1.

| Código | Ud | Descripción | Rendimiento | Precio | Importe |
|---|---|---|---|---|---|
| CM1O01OB170 | h | Oficial 1ª fontanero calefactor | 1.5 | 23.94 | 35.91 |
| CM1P31BA010 | u | Acometida provisional fontanería a caseta (material) | 1 | 112.34 | 112.34 |
|  |  | Total |  |  | 148.25 |

**CM1S01A050** u ACOMETIDA PROVISIONAL SANEAMIENTO EN SUPERFICIE
1 u × 197.82 (203.75 con costes indirectos) = 203.75
Acometida provisional de saneamiento de caseta de obra a la red general municipal (pozo o imbornal), hasta una distancia máxima de 8 m, formada por tubería en superficie de PVC de 110 mm de diámetro interior, tapado posterior de la acometida con hormigón en masa HM-20/P/20/I, y con p.p. de medios auxiliares. Base de precios de la Construcción de la Comunidad de Madrid. Precio particularizado para el Área 1.

| Código | Ud | Descripción | Rendimiento | Precio | Importe |
|---|---|---|---|---|---|
| CM1O01OB170 | h | Oficial 1ª fontanero calefactor | 1.5 | 23.94 | 35.91 |
| CM1P31BA030 | u | Acometida provisional saneamiento a caseta en superficie (material) | 1 | 161.91 | 161.91 |
|  |  | Total |  |  | 197.82 |

#### YPC Casetas (alquiler/construcción/adaptación de locales)
Importe: 687.76

**CM1S01B010** mes ALQUILER WC QUÍMICO ESTÁNDAR 1,26 m2
1 mes × 147.95 (152.39 con costes indirectos) = 152.39
Mes de alquiler de WC químico estándar de 1,13x1,12x2,24 m y 91 kg de peso. Compuesto por urinario, inodoro y depósito para desecho de 266 l. Sin necesidad de instalación. Incluso portes de entrega y recogida. Según R.D. 486/97 y R.D. 1627/97. Base de precios de la Construcción de la Comunidad de Madrid. Precio particularizado para el Área 1.

| Código | Ud | Descripción | Rendimiento | Precio | Importe |
|---|---|---|---|---|---|
| CM1O01OA070 | h | Peón ordinario | 0.084 | 19.02 | 1.60 |
| CM1P31BC010 | u | Alquiler mes WC químico 1,26 m2 y recambio (material) | 1 | 146.35 | 146.35 |
|  |  | Total |  |  | 147.95 |

**CM1S01B080** mes ALQUILER CASETA ALMACÉN 7,91 m2
2 mes × 137.35 (141.47 con costes indirectos) = 282.94
Mes de alquiler de caseta prefabricada para almacén de obra de 3,55x2,23x2,45 m de 7,91 m2. Estructura de acero galvanizado. Cubierta y cerramiento lateral de chapa galvanizada trapezoidal de 0,6 mm reforzada con perfiles de acero, interior prelacado. Suelo de aglomerado hidrófugo de 19 mm puerta de acero de 1 mm, de 0,80x2,00 m pintada con cerradura. Ventana fija de cristal de 6 mm, recercado con perfil de goma. Con transporte a 150 km (ida y vuelta). Entrega y recogida del módulo con camión grúa. Según R.D. 486/97 y R.D. 1627/97. Base de precios de la Construcción de la Comunidad de Madrid. Precio particularizado para el Área 1.

| Código | Ud | Descripción | Rendimiento | Precio | Importe |
|---|---|---|---|---|---|
| CM1O01OA070 | h | Peón ordinario | 0.085 | 19.02 | 1.62 |
| CM1P31BC090 | u | Alquiler mes caseta almacén 3,55x2,23 m (material) | 1 | 83.36 | 83.36 |
| CM1P31BC340 | u | Transporte 150 km entrega y recogida de módulo (material) | 0.085 | 616.11 | 52.37 |
|  |  | Total |  |  | 137.35 |

| Medición | Uds. | Parcial |
|---|---|---|
| Vestuario | 1 | 1.00 |
| Unidad de descontaminación homologada portatil | 1 | 1.00 |
| Subtotal |  | 2.00 |
| Total |  | 2 |

**CM1S01B190** mes ALQUILER CASETA COMEDOR 19,40 m2
1 mes × 245.08 (252.43 con costes indirectos) = 252.43
Mes de alquiler de caseta prefabricada para comedor de obra de 7,92x2,45x2,45 m de 19,40 m2. Estructura y cerramiento de chapa galvanizada pintada, aislamiento de poliestireno expandido autoextinguible, interior con tablero melaminado en color. Cubierta de chapa galvanizada reforzada con perfil de acero; fibra de vidrio de 60 mm, interior con tablex lacado. Suelo de aglomerado revestido con PVC continuo de 2 mm, y poliestireno de 50 mm con apoyo en base de chapa galvanizada de sección trapezoidal. Puerta de 0,80x2,00 m, de chapa galvanizada de 1 mm, reforzada y con poliestireno de 20 mm, picaporte y cerradura. Dos ventanas aluminio anodizado corredera, contraventana de acero galvanizado. Instalación eléctrica a 220 V, toma de tierra, automático, 2 fluorescentes de 40 W, enchufes para 1500 W y punto luz exterior de 60 W. Con transporte a 150 km (ida y vuelta). Entrega y recogida del módulo con camión grúa. Según R.D. 486/97 y R.D. 1627/97. Base de precios de la Construcción de la Comunidad de Madrid. Precio particularizado para el Área 1.

| Código | Ud | Descripción | Rendimiento | Precio | Importe |
|---|---|---|---|---|---|
| CM1O01OA070 | h | Peón ordinario | 0.085 | 19.02 | 1.62 |
| CM1P31BC190 | u | Alquiler mes caseta comedor 7,92x2,45 m (material) | 1 | 191.09 | 191.09 |
| CM1P31BC340 | u | Transporte 150 km entrega y recogida de módulo | 0.085 | 616.11 | 52.37 |
|  |  | Total |  |  | 245.08 |

#### YPM Mobiliario y equipamiento
Importe: 105.02

**CM1S01C030** u ESPEJO VESTUARIOS Y ASEOS
1 u × 35.64 (36.71 con costes indirectos) = 36.71
Espejo para vestuarios y aseos, colocado. Base de precios de la Construcción de la Comunidad de Madrid. Precio particularizado para el Área 1.

| Código | Ud | Descripción | Rendimiento | Precio | Importe |
|---|---|---|---|---|---|
| CM1O01OA070 | h | Peón ordinario | 0.1 | 19.02 | 1.90 |
| CM1P31BM030 | u | Espejo vestuarios y aseos (material) | 1 | 33.74 | 33.74 |
|  |  | Total |  |  | 35.64 |

**CM1S01C080** u TAQUILLA METÁLICA INDIVIDUAL
1 u × 35.67 (36.74 con costes indirectos) = 36.74
Taquilla metálica individual para vestuario de 1,80 m de altura en acero laminado en frío, con tratamiento antifosfatante y anticorrosivo, con pintura secada al horno, cerradura, balda y tubo percha, lamas de ventilación en puerta, colocada (amortizable en 3 usos). Base de precios de la Construcción de la Comunidad de Madrid. Precio particularizado para el Área 1.

| Código | Ud | Descripción | Rendimiento | Precio | Importe |
|---|---|---|---|---|---|
| CM1O01OA070 | h | Peón ordinario | 0.1 | 19.02 | 1.90 |
| CM1P31BM090 | u | Taquilla metálica individual (material) | 0.333 | 101.4 | 33.77 |
|  |  | Total |  |  | 35.67 |

**CM1S01C180** u ARMARIO PARA EPIS MEDIANO
1 u × 30.65 (31.57 con costes indirectos) = 31.57
Armario especialmente diseñado para almacenar equipos de protección individual. Fabricado en acero laminado en frío de 0,7 mm de grosor con cerradura de llave y dos bandejas regulables en altura y de dimensiones 750x500x225 mm. Base de precios de la Construcción de la Comunidad de Madrid. Precio particularizado para el Área 1.

| Código | Ud | Descripción | Rendimiento | Precio | Importe |
|---|---|---|---|---|---|
| CM1P31BM190 | u | Armario para EPIs mediano (material) | 0.333 | 92.05 | 30.65 |
|  |  | Total |  |  | 30.65 |

### YS Señalización provisional de obras
Importe: 163.48

**CM1S05A025** m BANDEROLA SEÑALIZACIÓN CON POSTES
10 m × 10.16 (10.46 con costes indirectos) = 104.60
Banderola de señalización colgante realizada de plástico de colores rojo y blanco, reflectante, incluido soporte metálico de 1,20 m (amortizable en tres usos), colocación y desmontaje, según R.D. 485/97 y R.D. 1627/97. Base de precios de la Construcción de la Comunidad de Madrid. Precio particularizado para el Área 1.

| Código | Ud | Descripción | Rendimiento | Precio | Importe |
|---|---|---|---|---|---|
| CM1O01OA070 | h | Peón ordinario | 0.05 | 19.02 | 0.95 |
| CM1P31SB030 | m | Banderola señalización reflectante (material) | 1.1 | 0.8 | 0.88 |
| CM1P31SV080 | u | Poste galvanizado 80x40x2 mm 2,00 m (material) | 0.333 | 25.03 | 8.33 |
|  |  | Total |  |  | 10.16 |

**CM1S05A040** u CONO BALIZAMIENTO REFLECTANTE h=50 cm
10 u × 3.8 (3.91 con costes indirectos) = 39.10
Cono de balizamiento reflectante de 50 cm de altura (amortizable en 4 usos), según R.D. 485/97 y R.D. 1627/97. Base de precios de la Construcción de la Comunidad de Madrid. Precio particularizado para el Área 1.

| Código | Ud | Descripción | Rendimiento | Precio | Importe |
|---|---|---|---|---|---|
| CM1O01OA070 | h | Peón ordinario | 0.1 | 19.02 | 1.90 |
| CM1P31SB060 | u | Cono balizamiento estándar h=50 cm (material) | 0.25 | 7.58 | 1.90 |
|  |  | Total |  |  | 3.8 |

**CM1S05B030** u PANEL COMPLETO PVC 700x1000 mm
1 u × 19.2 (19.78 con costes indirectos) = 19.78
Panel completo serigrafiado sobre planchas de PVC blanco de 0,6 mm de espesor nominal. Tamaño 700x1000 mm. Válido para incluir hasta 15 símbolos de señales, incluso textos "Prohibido el paso a toda persona ajena a la obra", incluido colocación, según R.D. 485/97 y R.D. 1627/97. Base de precios de la Construcción de la Comunidad de Madrid. Precio particularizado para el Área 1.

| Código | Ud | Descripción | Rendimiento | Precio | Importe |
|---|---|---|---|---|---|
| CM1O01OA070 | h | Peón ordinario | 0.1 | 19.02 | 1.90 |
| CM1P31SC030 | u | Panel completo PVC 700x1000 mm (material) | 1 | 17.3 | 17.30 |
|  |  | Total |  |  | 19.2 |

| Código | Ud | Descripción | Precio |
|---|---|---|---|
| % | % | Costes directos complementarios (11/10/2023) | 0 |
| %0200 | % | Costes directos complementarios (21/06/2023) | 0 |
| %MAD0500 | % | Medios auxiliares de descuelgue vertical (27/03/2018) | 0 |
| %MAD05000500 | % | Medios auxiliares de descuelgue vertical (21/06/2023) | 0 |
| %PM00500050 | % | Pequeño Material (21/06/2023) | 0 |
| %PM0100 | % | Pequeño Material (27/03/2018) | 0 |
| %PM0200 | % | Pequeño Material (27/03/2018) | 11.78 |

**170203_e1005** kg Plástico. (11/10/2023)
Precio: 0
Datos técnicos: Código LER 17 02 03; Masa del elemento 1 kg; Volumen 0.0016666666667 m3

**170405_r1005** kg Hierro y acero. (11/10/2023)
Precio: 0
Datos técnicos: Código LER 17 04 05; Masa del elemento 1 kg; Volumen 0.0004761904762 m3

## Precios auxiliares

**CM1A02A080** m3 MORTERO CEMENTO M-5 C/HORMIGONERA
Precio: 93.77
Mortero de cemento CEM II/B-P 32,5 N y arena de río de tipo M-5 para uso corriente (G), con resistencia a compresión a 28 días de 5,0 N/mm2, confeccionado con hormigonera de 200 l, s/RC-16 y UNE-EN 998-2:2004. Base de precios de la Construcción de la Comunidad de Madrid. Precio particularizado para el Área 1.

| Código | Ud | Descripción | Rendimiento | Precio | Importe |
|---|---|---|---|---|---|
| CM1O01OA070 | h | Peón ordinario | 1.7 | 19.02 | 32.33 |
| CM1M03HH020 | h | Hormigonera 200 l gasolina (maquinaria) | 0.4 | 2.94 | 1.18 |
| CM1P01CC020 | t | Cemento CEM II/B-P 32,5 N sacos (material) | 0.27 | 126.68 | 34.20 |
| CM1P01AA020 | m3 | Arena de río 0/6 mm (material) | 1.09 | 23.56 | 25.68 |
| CM1P01DW050 | m3 | Agua | 0.255 | 1.5 | 0.38 |
|  |  | Total |  |  | 93.77 |

**CM1E01DPP030** m2 DEMOLICIÓN SOLADO BALDOSAS C/MARTILLO
Precio: 6.59
Demolición de pavimentos de baldosas hidráulicas, terrazo, cerámicas o de gres, por medios mecánicos, incluso limpieza y retirada de escombros a pie de carga, sin transporte a vertedero o planta de reciclaje y con parte proporcional de medios auxiliares, sin medidas de protección colectivas. Según RD 105/2008 y NTE-ADD. Medición de superficie realmente ejecutada. Base de precios de la Construcción de la Comunidad de Madrid. Precio particularizado para el Área 1.

| Código | Ud | Descripción | Rendimiento | Precio | Importe |
|---|---|---|---|---|---|
| CM1O01OA070 | h | Peón ordinario | 0.33 | 19.02 | 6.28 |
| CM1M06MI010 | h | Martillo manual picador neumático 9 kg (maquinaria) | 0.12 | 2.57 | 0.31 |
|  |  | Total |  |  | 6.59 |

**CM1R09CIS040** m2 IMPERMEABILIZACIÓN MONOCAPA EPDM 1,5 mm JUNTA PEGADA
Precio: 38.63
Rehabilitación de cubierta plana convencional transitable y no ventilada, montada sobre cubierta transitable original como soporte, compuesta por formación de pendientes existente, barrera de vapor de film de polietileno LDPE 0,1 mm, aislamiento térmico de poliestireno extruido de 80 mm (doble panel de 40 mm), impermeabilización con lámina de PVC plastificado reforzado con fibra de vidrio de 1,2 mm de espesor, según UNE-EN 13956:2013, y lámina geotextil de 150 g/m2 antipunzonante. Acabado con pavimento de gres rústico antideslizante tomado con mortero de cemento M-5 y rejuntado con lechada de cemento. Incluso encuentros con cazoletas, paramentos, juntas de dilatación y puntos singulares. Compatible con cubiertas tipo C1 del catálogo de elementos constructivos del C.T.E. Materiales con marcado CE y DdP (Declaración de prestaciones) según Reglamento (UE) 305/2011. Base de precios de la Construcción de la Comunidad de Madrid. Precio particularizado para el Área 1.

| Código | Ud | Descripción | Rendimiento | Precio | Importe |
|---|---|---|---|---|---|
| CM1O01OA030 | h | Oficial primera | 0.22 | 21.86 | 4.81 |
| CM1O01OA050 | h | Ayudante | 0.22 | 19.86 | 4.37 |
| CM1P06SL043 | m2 | Lámina EPDM 1,50 mm (material) | 1.15 | 22.38 | 25.74 |
| CM1P06SI025 | kg | Adhesivo de contacto para adherir EPDM (material) | 0.2 | 18.57 | 3.71 |
|  |  | Total |  |  | 38.63 |

**CM1E11ERE140** m2 SOLADO GRES RÚSTICO 31x31 cm ANTIDESLIZANTE C2
Precio: 53.62
Solado de baldosa de gres de 31x31 cm (AIIa-AI, según UNE-EN 14411:2016), antideslizante clase 2 de Rd (según norma UNE 41901:2017 Ex), recibido con mortero de cemento CEM II/B-P 32,5 N y arena de río (M-5), i/cama de 2 cm de arena de río, rejuntado con lechada de cemento blanco BL 22,5 X y limpieza. Según CTE DB-SUA-1 y NTE-RSR-2, con marcado CE y DdP (declaración de prestaciones) según Reglamento (UE) 305/2011, medido en superficie realmente ejecutada. Base de precios de la Construcción de la Comunidad de Madrid. Precio particularizado para el Área 1.

| Código | Ud | Descripción | Rendimiento | Precio | Importe |
|---|---|---|---|---|---|
| CM1O01OB090 | h | Oficial solador alicatador (mano de obra; 12/12/2022) | 0.35 | 23.72 | 8.30 |
| CM1O01OB100 | h | Ayudante solador alicatador (mano de obra; 12/12/2022) | 0.35 | 22.3 | 7.81 |
| CM1O01OA070 | h | Peón ordinario | 0.25 | 19.02 | 4.76 |
| CM1P01AA020 | m3 | Arena de río 0/6 mm | 0.02 | 23.56 | 0.47 |
| CM1P08EXG150 | m2 | Baldosa gres 31x31 cm antideslizante (material) | 1.1 | 24.81 | 27.29 |
| CM1A02A021 | m3 | MORTERO CEMENTO M-5 ELABORADO A MANO SEMISECO | 0.05 | 96.89 | 4.84 |
| CM1A01L090 | m3 | LECHADA CEMENTO BLANCO BL 22,5 X | 0.001 | 148.11 | 0.15 |
|  |  | Total |  |  | 53.62 |

**CM1A01L090** m3 LECHADA CEMENTO BLANCO BL 22,5 X
Precio: 148.11
Lechada de cemento blanco BL 22,5 X amasado a mano, s/RC-16. Base de precios de la Construcción de la Comunidad de Madrid. Precio particularizado para el Área 1.

| Código | Ud | Descripción | Rendimiento | Precio | Importe |
|---|---|---|---|---|---|
| CM1O01OA070 | h | Peón ordinario | 2 | 19.02 | 38.04 |
| CM1P01CC120 | t | Cemento blanco BL 22,5 X sacos (material) | 0.5 | 217.44 | 108.72 |
| CM1P01DW050 | m3 | Agua | 0.9 | 1.5 | 1.35 |
|  |  | Total |  |  | 148.11 |

**CM1A02A021** m3 MORTERO CEMENTO M-5 ELABORADO A MANO SEMISECO
Precio: 96.89
Mortero de cemento CEM II/B-P 32,5 N y arena de río M-5 para uso corriente (G), con resistencia a compresión a 28 días de 5,00 N/mm2, amasado a mano semiseco para solar, s/RC-16. Base de precios de la Construcción de la Comunidad de Madrid. Precio particularizado para el Área 1.

| Código | Ud | Descripción | Rendimiento | Precio | Importe |
|---|---|---|---|---|---|
| CM1O01OA070 | h | Peón ordinario | 2 | 19.02 | 38.04 |
| CM1P01CC020 | t | Cemento CEM II/B-P 32,5 N sacos | 0.27 | 126.68 | 34.20 |
| CM1P01AA020 | m3 | Arena de río 0/6 mm | 1.03 | 23.56 | 24.27 |
| CM1P01DW050 | m3 | Agua | 0.255 | 1.5 | 0.38 |
|  |  | Total |  |  | 96.89 |
